# Control centralizado para equipos aire-agua, bomba de calor, para producción de agua caliente, calefacción y refrigeración

- Propiedad del archivo: CYPE Ingenieros S.A.
- Formato: FIEBDC-3/2016
- Programa: Generador de precios de la construcción. CYPE Ingenieros, S.A.
- Fecha: 04/04/2024
- Ámbito geográfico: Honduras
- Divisa: HNL
- Costes indirectos: 3 %
- Gastos generales: 13 %
- Beneficio industrial: 6 %
- IVA: 15 %

## I Instalaciones

### IC Calefacción, refrigeración, climatización y agua caliente

#### ICX Dispositivos de control centralizado

**ICX040** Ud Control centralizado para equipos aire-agua, bomba de calor, para producción de agua caliente, calefacción y refrigeración.
Control centralizado, con conexiones para las unidades hidráulicas con protocolo Modbus, control de la temperatura ambiente mediante puesta en marcha en cascada de las unidades hidráulicas, control de las bombas de circulación de los circuitos secundarios, control de una unidad de calefacción auxiliar y control de la temperatura de agua caliente de un depósito de centralizado. Totalmente montado, conexionado y probado.
Incluye: Replanteo. Colocación y fijación de los elementos. Conexionado.
Criterio de medición de proyecto: Número de unidades previstas, según documentación gráfica de Proyecto.
Criterio de medición de obra: Se medirá el número de unidades realmente ejecutadas según especificaciones de Proyecto.

| Código | Ud | Descripción | Rendimiento | Precio | Importe |
|---|---|---|---|---|---|
| mt42dai469a | Ud | Control centralizado, con conexiones para las unidades hidráulicas con protocolo Modbus, control de la temperatura ambiente mediante puesta en marcha en cascada de las unidades hidráulicas, control de las bombas de circulación de los circuitos secundarios, control de una unidad de calefacción auxiliar y control de la temperatura de agua caliente de un depósito de centralizado. (material) | 1 | 48804.12 | 48804.120 |
| mo005 | h | Instalador de climatización. (mano de obra) | 1.096 | 117.18 | 128.429 |
| mo104 | h | Ayudante de instalador de climatización. (mano de obra) | 1.096 | 85.08 | 93.248 |
| % | % | Herramienta menor | 2 % | 49025.797 | 980.516 |
|  |  | Costes directos |  |  | 50006.313 |
