# Regulador de gases licuados del petróleo (GLP)

- Propiedad del archivo: CYPE Ingenieros S.A.
- Formato: FIEBDC-3/2016
- Programa: Generador de precios de la construcción. CYPE Ingenieros, S.A.
- Fecha: 28/10/2024
- Ámbito geográfico: Honduras
- Divisa: HNL
- Costes indirectos: 3 %
- Gastos generales: 13 %
- Beneficio industrial: 6 %
- IVA: 15 %

## I Instalaciones

### IG Gases combustibles

#### IGW Elementos

**IGW005** Ud Regulador de gases licuados del petróleo (GLP).
Regulador de presión, de 100 kg/h de caudal nominal, de 2,5 a 20 bar de presión de entrada y 1,5 bar de presión de salida.
Incluye: Montaje, conexionado y comprobación de su correcto funcionamiento.
Criterio de medición de proyecto: Número de unidades previstas, según documentación gráfica de Proyecto.
Criterio de medición de obra: Se medirá el número de unidades realmente ejecutadas según especificaciones de Proyecto.

| Código | Ud | Descripción | Rendimiento | Precio | Importe |
|---|---|---|---|---|---|
| mt43acr180a | Ud | Regulador de presión, de 100 kg/h de caudal nominal, de 2,5 a 20 bar de presión de entrada y 1,5 bar de presión de salida. (material) | 1 | 5950.25 | 5950.250 |
| mo010 | h | Instalador de gas. (mano de obra) | 0.274 | 118.7 | 32.524 |
| mo109 | h | Ayudante de instalador de gas. (mano de obra) | 0.274 | 86.19 | 23.616 |
| % | % | Herramienta menor | 2 % | 6006.390 | 120.128 |
|  |  | Costes directos |  |  | 6126.518 |

## Recursos

**mt43acr180a** Ud Regulador de presión
Datos técnicos: Coste energético 157.540 MJ; Emisión de CO2 9.886 kg
Residuos:
- embalaje: re150101 Envases de papel y cartón. (componente de residuo); rendimiento 0.083 kg; Código LER 15 01 01; Masa del elemento 1 kg; Volumen 0.001333 m3
