# Extintor portátil de polvo químico ABC polivalente antibrasa, con presión incorporada, de eficacia 21A-144B-C, con 6 kg de agente extintor, alojado en armario con puerta ciega

- Propiedad del archivo: CYPE INGENIEROS, S.A.
- Formato: FIEBDC-3/2002
- Ámbito geográfico: Honduras
- Costes indirectos: 3.00 %
- Gastos generales: 13.00 %
- Beneficio industrial: 6.00 %
- IVA: 15.00 %

**IOX010** Ud Extintor portátil de polvo químico ABC polivalente antibrasa, con presión incorporada, de eficacia 21A-144B-C, con 6 kg de agente extintor, alojado en armario con puerta ciega.
Suministro y colocación de extintor portátil de polvo químico ABC polivalente antibrasa, con presión incorporada, de eficacia 21A-144B-C, con 6 kg de agente extintor, con manómetro y manguera con boquilla difusora. Incluso gabinete con puerta ciega y accesorios de montaje.
Incluye: Replanteo. Fijación del gabinete al paramento. Colocación del extintor dentro del gabinete.
Criterio de medición de proyecto: Número de unidades previstas, según documentación gráfica de Proyecto.
Criterio de medición de obra: Se medirá el número de unidades realmente colocadas según especificaciones de Proyecto.

| Código | Ud | Descripción | Rendimiento | Precio | Importe |
|---|---|---|---|---|---|
| mt41ixi010a | Ud | Extintor portátil de polvo químico ABC polivalente antibrasa, con presión incorporada, de eficacia 21A-144B-C, con 6 kg de agente extintor, con manómetro y manguera con boquilla difusora. (material) | 1.000 | 55.74 | 55.74 |
| mt41ixw010a | Ud | Gabinete metálico con puerta ciega, de 700x280x210 mm, para extintor de polvo de 6 a 12 kg. (material) | 1.000 | 72.25 | 72.25 |
| mo113 | h | Peón de albañilería. (mano de obra) | 0.215 | 1.45 | 0.31 |
| % | % | Herramienta menor | 2 % | 128.30 | 2.57 |
|  |  | Costes directos |  |  | 130.87 |
