# Aislamiento térmico intermedio en muros interiores interiores de hoja de mampostería

- Propiedad del archivo: CYPE Ingenieros S.A.
- Formato: FIEBDC-3/2016
- Programa: Generador de precios de la construcción. CYPE Ingenieros, S.A.
- Fecha: 04/04/2024
- Ámbito geográfico: Honduras
- Divisa: HNL
- Costes indirectos: 3 %
- Gastos generales: 13 %
- Beneficio industrial: 6 %
- IVA: 15 %

## N Aislamientos e impermeabilizaciones

### NA Aislamientos térmicos

#### NAP Muros interiores

**NAP010** m² Aislamiento térmico intermedio en muros interiores interiores de hoja de mampostería.
Aislamiento térmico intermedio en muros interiores interiores de hoja de mampostería, con panel semirrígido de lana mineral, no revestido, de 40 mm de espesor, resistencia térmica 1,1 m²K/W, conductividad térmica 0,034 W/(mK). Colocación en obra: a tope, simplemente apoyado. Incluso cinta autoadhesiva para sellado de juntas.
Incluye: Colocación del aislamiento. Replanteo y corte del aislamiento. Colocación del aislamiento. Resolución de puntos singulares. Sellado de juntas y uniones.
Criterio de medición de proyecto: Superficie medida según documentación gráfica de Proyecto.
Criterio de medición de obra: Se medirá la superficie realmente ejecutada según especificaciones de Proyecto.

| Código | Ud | Descripción | Rendimiento | Precio | Importe |
|---|---|---|---|---|---|
| mt16lra020dba | m² | Panel semirrígido de lana mineral, no revestido, de 40 mm de espesor, resistencia térmica 1,1 m²K/W, conductividad térmica 0,034 W/(mK), Euroclase A1 de reacción al fuego, capacidad de absorción de agua a corto plazo <=1 kg/m² y factor de resistencia a la difusión del vapor de agua 1,3. (material) | 1.05 | 283.14 | 297.297 |
| mt16aaa030 | m | Cinta autoadhesiva para sellado de juntas. (material) | 0.44 | 10.81 | 4.756 |
| mo054 | h | Montador de aislamientos. (mano de obra) | 0.022 | 117.18 | 2.578 |
| mo101 | h | Ayudante de montador de aislamientos. (mano de obra) | 0.011 | 85.25 | 0.938 |
| % | % | Herramienta menor | 2 % | 305.569 | 6.111 |
|  |  | Costes directos |  |  | 311.680 |

Residuos:
- colocación: mt16lra020dba; factor de residuo 0.048
- colocación: mt16aaa030 Cinta autoadhesiva para sellado de juntas; factor de residuo 0.07

## Recursos

**mt16lra020dba** m² Panel semirrígido de lana mineral
Datos técnicos: Coste energético 117.905 MJ; Emisión de CO2 3.115 kg; Código LER 17 06 04; Masa del elemento 2 kg; Volumen 0.003333 m3
Residuos:
- embalaje: re170203 Plástico. (componente de residuo); rendimiento 0.024 kg; Código LER 17 02 03; Masa del elemento 1 kg; Volumen 0.001667 m3

**mt16aaa030** m Cinta autoadhesiva para sellado de juntas
Datos técnicos: Coste energético 0.339 MJ; Emisión de CO2 0.017 kg; Código LER 17 06 04; Masa del elemento 0.0025 kg; Volumen 0.000004 m3
Residuos:
- embalaje: re170203 Plástico; rendimiento 0.001 kg
