# Aislamiento térmico y revestimiento mineral de fachadas

- Propiedad del archivo: CYPE INGENIEROS, S.A.
- Formato: FIEBDC-3/2002
- Ámbito geográfico: Honduras
- Divisa: HNL
- Costes indirectos: 3.00 %
- Gastos generales: 13.00 %
- Beneficio industrial: 6.00 %
- IVA: 15.00 %

**NAR020** m² Aislamiento térmico y revestimiento mineral de fachadas, por su cara exterior, con el sistema Thermocal "DBBLOK", formado por una capa de mortero de revoque aislante térmico y acústico, Thermocal, de 20 mm de espesor, aplicado mediante proyección mecánica con un rendimiento de 15 kg/m², y una capa de mortero monocapa de cal, Ibercal Master 450 Thermo, acabado fratasado, color a elegir, de 10 mm de espesor.
Aislamiento térmico y revestimiento mineral de fachadas, por su cara exterior, con el sistema Thermocal "DBBLOK", formado por: una capa de mortero de revoque aislante térmico y acústico, Thermocal, compuesto de cal, perlita expandida, vermiculita exfoliada y microesferas huecas de vidrio, de 20 mm de espesor, aplicado mediante proyección mecánica con un rendimiento de 15 kg/m²; y una capa de mortero monocapa de cal, Ibercal Master 450 Thermo, compuesto de cal hidráulica natural, cal hidratada de alto contenido en calcio, arena de sílice, calcitas cristalizadas, minerales ligeros, pigmentos inorgánicos y aditivos especiales, acabado fratasado, color a elegir, de 10 mm de espesor. Incluso parte proporcional de preparación de la superficie soporte, formación de juntas, rincones, maestras, aristas, mochetas, jambas y dinteles y remates en los encuentros con paramentos, revestimientos u otros elementos recibidos en su superficie.
Incluye: Preparación de la superficie soporte. Resolución de los puntos singulares. Aplicación del mortero base. Aplicación de la capa de acabado con mortero decorativo.
Criterio de medición de proyecto: Superficie medida según documentación gráfica de Proyecto, deduciendo los huecos de superficie mayor de 1 m², añadiendo a cambio la superficie de la parte interior del hueco, correspondiente al desarrollo de jambas y dinteles. No se ha incrementado la medición por roturas y recortes, ya que en la descomposición se ha considerado un 5% más de piezas.
Criterio de medición de obra: Se medirá la superficie realmente ejecutada según especificaciones de Proyecto, deduciendo los huecos de superficie mayor de 1 m², añadiendo a cambio la superficie de la parte interior del hueco, correspondiente al desarrollo de jambas y dinteles.

| Código | Ud | Descripción | Rendimiento | Precio | Importe |
|---|---|---|---|---|---|
| mt28mai010 | l | Mortero de revoque, aislante térmico y acústico, hidrófugo y transpirable, Thermocal "DBBLOK", compuesto de cal, perlita expandida, vermiculita exfoliada y microesferas huecas de vidrio, resistencia a compresión de 3 a 7,5 N/mm², absorción de agua por capilaridad menor de 0,2 kg/m² min½ y conductividad térmica menor o igual a 0,1 W/mK, densidad 455 kg/m³, calor específico 823 J/kgK y conductividad térmica 0,068 W/(mK); para aplicar mediante proyección mecánica. (material) | 15.000 | 20.15 | 302.25 |
| mt28mon030 | m | Junquillo de PVC. (material) | 0.750 | 8.60 | 6.45 |
| mt28mon050 | m | Perfil de PVC rígido para formación de aristas en revestimientos de mortero monocapa. (material) | 1.250 | 9.09 | 11.36 |
| mt28moi010 | kg | Mortero monocapa de cal, Ibercal Master 450 Thermo "DBBLOK", compuesto de cal hidráulica natural, cal hidratada de alto contenido en calcio, arena de sílice, calcitas cristalizadas, minerales ligeros, pigmentos inorgánicos y aditivos especiales, resistencia a compresión de 1,5 a 5 N/mm², absorción de agua por capilaridad menor de 0,2 kg/m² min½; para aplicar manualmente o mediante proyección mecánica, como acabado decorativo del revoque. (material) | 9.500 | 19.49 | 185.16 |
| mo039 | h | Revocador. (mano de obra) | 0.405 | 51.37 | 20.80 |
| mo079 | h | Ayudante de revocador. (mano de obra) | 0.405 | 37.82 | 15.32 |
| mo111 | h | Peón especializado revocador. (mano de obra) | 0.350 | 37.89 | 13.26 |
| % | % | Herramienta menor | 2 % | 554.60 | 11.09 |
|  |  | Costes directos |  |  | 565.69 |
