# Impermeabilización

- Propiedad del archivo: CYPE INGENIEROS, S.A.
- Formato: FIEBDC-3/2002
- Ámbito geográfico: Honduras
- Divisa: HNL
- Costes indirectos: 3.00 %
- Gastos generales: 13.00 %
- Beneficio industrial: 6.00 %
- IVA: 15.00 %

**NIN100** m² Impermeabilización, drenaje, aireación y desolidarización bajo suelo cerámico o de piedra natural (no incluido en este precio), compuesta por una capa de impermeabilización de lámina impermeabilizante flexible tipo EVAC, compuesta de una doble hoja de poliolefina termoplástica con acetato de vinil etileno, con ambas caras revestidas de fibras de poliéster no tejidas, de 0,52 mm de espesor y 335 g/m², adherida al soporte con adhesivo cementoso mejorado, C2 E y una capa de drenaje, aireación y desolidarización de lámina drenante de estructura nodular de polietileno, con nódulos de 4 mm de altura, fijada a la capa de impermeabilización con adhesivo cementoso de fraguado normal, C1 gris.
Impermeabilización, drenaje, aireación y desolidarización bajo suelo cerámico o de piedra natural (no incluido en este precio), compuesta por una capa de impermeabilización de lámina impermeabilizante flexible tipo EVAC, compuesta de una doble hoja de poliolefina termoplástica con acetato de vinil etileno, con ambas caras revestidas de fibras de poliéster no tejidas, de 0,52 mm de espesor y 335 g/m², adherida al soporte con adhesivo cementoso mejorado, C2 E y una capa de drenaje, aireación y desolidarización de lámina drenante de estructura nodular de polietileno, con nódulos de 4 mm de altura, revestida de geotextil no tejido de polipropileno en una de sus caras, fijada a la capa de impermeabilización con adhesivo cementoso de fraguado normal, C1 gris, extendido con plana dentada. Incluso parte proporcional de preparación de la superficie soporte, banda de terminación, cortes, y sellado de juntas con cinta autoadhesiva. Preparada para la posterior colocación del pavimento.
Incluye: Limpieza y preparación de la superficie en la que ha de aplicarse la lámina impermeabilizante y la lámina drenante. Corte y preparación de la lámina impermeabilizante. Extendido del adhesivo cementoso sobre la superficie soporte. Colocación de la lámina impermeabilizante. Resolución de uniones, juntas y puntos singulares. Extendido del adhesivo cementoso sobre la capa de impermeabilización. Corte y preparación de la lámina drenante. Colocación de la lámina drenante. Sellado de juntas.
Criterio de medición de proyecto: Superficie medida según documentación gráfica de Proyecto.
Criterio de medición de obra: Se medirá la superficie realmente ejecutada según especificaciones de Proyecto.

| Código | Ud | Descripción | Rendimiento | Precio | Importe |
|---|---|---|---|---|---|
| mt09mcr021g | kg | Adhesivo cementoso de fraguado normal, C1, color gris. (material) | 4.000 | 7.26 | 29.04 |
| mt15rev010e | m² | Lámina impermeabilizante flexible tipo EVAC, compuesta de una doble hoja de poliolefina termoplástica con acetato de vinil etileno, con ambas caras revestidas de fibras de poliéster no tejidas, de 0,52 mm de espesor y 335 g/m². (material) | 1.050 | 390.76 | 410.30 |
| mt15rev041b | m | Banda de refuerzo para lámina impermeabilizante flexible tipo EVAC, de 50 cm de ancho, compuesta de una doble hoja de poliolefina termoplástica con acetato de vinil etileno, con ambas caras revestidas de fibras de poliéster no tejidas, de 0,8 mm de espesor y 600 g/m². (material) | 1.050 | 272.98 | 286.63 |
| mt15res310a | m² | Lámina drenante de estructura nodular de polietileno, con nódulos de 4 mm de altura, revestida de geotextil no tejido de polipropileno en una de sus caras, suministrada en rollos de 25 m de longitud. (material) | 1.050 | 608.11 | 638.52 |
| mt15res315a | m | Cinta autoadhesiva, de 90 mm de anchura, suministrada en rollos de 30 m de longitud. (material) | 0.600 | 190.92 | 114.55 |
| mo029 | h | Aplicador de láminas impermeabilizantes. (mano de obra) | 0.197 | 65.38 | 12.88 |
| mo067 | h | Ayudante de aplicador de láminas impermeabilizantes. (mano de obra) | 0.197 | 48.20 | 9.50 |
| % | % | Herramienta menor | 2 % | 1501.42 | 30.03 |
|  |  | Costes directos |  |  | 1531.45 |
