# Cubierta inclinada de tejas cerámicas

- Propiedad del archivo: CYPE INGENIEROS, S.A.
- Formato: FIEBDC-3/2002
- Ámbito geográfico: Honduras
- Divisa: HNL
- Costes indirectos: 3.00 %
- Gastos generales: 13.00 %
- Beneficio industrial: 6.00 %
- IVA: 15.00 %

**QTT020** m² Cubierta inclinada de tejas cerámicas, sobre espacio no habitable, con una pendiente media del 30%, compuesta de: formación de pendientes: tablero cerámico hueco machihembrado, para revestir, 50x20x3 cm, con una capa de regularización de mortero de cemento, confeccionado en obra, dosificación 1:6, de 3 cm de espesor, sobre muros interiores aligerados de 100 cm de altura media; impermeabilización: placa bajo teja, cobertura: teja cerámica curva, color rojo, 40x19x16 cm, recibida con mortero de cemento, confeccionado en obra, dosificación 1:8.
Cubierta inclinada de tejas cerámicas, sobre espacio no habitable, con una pendiente media del 30%, compuesta de: FORMACIÓN DE PENDIENTES: tablero cerámico hueco machihembrado, para revestir, 50x20x3 cm, con una capa de regularización de mortero de cemento, confeccionado en obra, dosificación 1:6, de 3 cm de espesor y acabado fratasado y relleno de las juntas entre las piezas de dos tramos contiguos con el mismo mortero, apoyado sobre muros interiores aligerados de ladrillo cerámico hueco, recibidos con mortero de cemento 1:6, con una altura media de 100 cm, arriostrados transversalmente cada 2 m aproximadamente, todo ello sobre losa de concreto (no incluido en este precio); IMPERMEABILIZACIÓN: placa bajo teja, fijada con tornillos al soporte; COBERTURA: teja cerámica curva, color rojo, 40x19x16 cm, recibida con mortero de cemento, confeccionado en obra, dosificación 1:8. Incluso tejas de ventilación.
Incluye: Limpieza del supradós de la losa. Formación de contrapasos perimetrales con piezas cerámicas. Formación de muros interiores aligerados. Regleado del remate de los muros interiores aligerados para recibir el tablero. Colocación de las cintas de papel sobre los muros interiores aligerados. Colocación de las piezas cerámicas que forman el tablero. Fundido, extendido y regleado de la capa de mortero de regularización. Colocación de la placa bajo teja. Colocación de las tejas recibidas con mortero.
Criterio de medición de proyecto: Superficie del faldón medida en verdadera magnitud, según documentación gráfica de Proyecto.
Criterio de medición de obra: Se medirá, en verdadera magnitud, la superficie realmente ejecutada según especificaciones de Proyecto.

| Código | Ud | Descripción | Rendimiento | Precio | Importe |
|---|---|---|---|---|---|
| mt04lvc010c | Ud | Ladrillo cerámico hueco doble, para revestir, 24x11,5x9 cm, densidad 780 kg/m³. (material) | 42.146 | 3.13 | 131.92 |
| mt08aaa010a | m³ | Agua. (material) | 0.018 | 32.32 | 0.58 |
| mt01arg005a | t | Arena de cantera, para mortero mezclado en obra. (material) | 0.126 | 439.41 | 55.37 |
| mt08cem000i | kg | Cemento gris en sacos. (material) | 17.250 | 3.52 | 60.72 |
| mt04lvg020a | Ud | Tablero cerámico hueco machihembrado, para revestir, 50x20x3 cm. (material) | 10.000 | 9.38 | 93.80 |
| mt13lpo010h | m² | Placa asfáltica 10 ondas de perfil ondulado y color rojo, a base de fibras minerales y vegetales saturadas con una emulsión bituminosa a altas temperaturas. (material) | 1.250 | 185.93 | 232.41 |
| mt13lpo035a | Ud | Clavo, para fijación de placa bajo teja. (material) | 3.000 | 2.22 | 6.66 |
| mt13tac010a | Ud | Teja cerámica curva, color rojo, 40x19x16 cm. (material) | 32.100 | 6.58 | 211.22 |
| mq06hor010 | h | Mezcladora de concreto. (maquinaria) | 0.053 | 32.55 | 1.73 |
| mo020 | h | Albañil. (mano de obra) | 0.627 | 71.73 | 44.97 |
| mo113 | h | Peón de albañilería. (mano de obra) | 0.314 | 51.22 | 16.08 |
| mo011 | h | Montador. (mano de obra) | 1.667 | 73.85 | 123.11 |
| mo080 | h | Ayudante de montador. (mano de obra) | 1.982 | 53.32 | 105.68 |
| % | % | Herramienta menor | 2 % | 1084.25 | 21.69 |
|  |  | Costes directos |  |  | 1105.94 |
