# Cielo falso continuo de láminas de yeso

- Propiedad del archivo: CYPE Ingenieros S.A.
- Formato: FIEBDC-3/2016
- Programa: Generador de precios de la construcción. CYPE Ingenieros, S.A.
- Fecha: 04/04/2024
- Ámbito geográfico: Honduras
- Divisa: HNL
- Costes indirectos: 3 %
- Gastos generales: 13 %
- Beneficio industrial: 6 %
- IVA: 15 %

## R Revestimientos

### RT Cielos falsos en interiores

#### RTC Continuos, de láminas de yeso

**RTC015** m² Cielo falso continuo de láminas de yeso.
Cielo falso continuo suspendido, liso, 12,5+27+27, situado a una altura menor de 4 m, con nivel de calidad del acabado estándar (Q2), constituido por: ESTRUCTURA: estructura metálica de acero galvanizado de maestras primarias 60/27 mm con una modulación de 1000 mm y suspendidas de la superficie soporte de concreto con cuelgues combinados cada 900 mm, y maestras secundarias fijadas perpendicularmente a las maestras primarias con conectores tipo caballete con una modulación de 500 mm; PLACAS: una capa de láminas de yeso A / - 1200 / longitud / 12,5 / con los bordes longitudinales afinados. Incluso banda autoadhesiva desolidarizante, fijaciones para el anclaje de los perfiles, tornillería para la fijación de las placas, pasta de juntas, cinta microperforada de papel y accesorios de montaje.
Incluye: Replanteo de los ejes de la estructura metálica. Colocación de la banda acústica. Nivelación y fijación de los perfiles perimetrales. Señalización de los puntos de anclaje a la losa o elemento soporte. Nivelación y suspensión de los perfiles primarios y secundarios de la estructura. Corte de las placas. Fijación de las placas. Resolución de encuentros y puntos singulares. Tratamiento de juntas.
Criterio de medición de proyecto: Superficie medida entre paramentos, según documentación gráfica de Proyecto, sin descontar huecos para instalaciones.
Criterio de medición de obra: Se medirá la superficie realmente ejecutada según especificaciones de Proyecto, sin deducir los huecos de superficie menor de 1 m².

| Código | Ud | Descripción | Rendimiento | Precio | Importe |
|---|---|---|---|---|---|
| mt12psg160a | m | Perfil en U, de acero galvanizado, de 30 mm. (material) | 0.4 | 26.35 | 10.540 |
| mt12psg220 | Ud | Fijación compuesta por taco y tornillo 5x27. (material) | 2 | 1.96 | 3.920 |
| mt12psg210a | Ud | Cuelgue para cielos falsos suspendidos. (material) | 1.2 | 11.06 | 13.272 |
| mt12psg210b | Ud | Seguro para la fijación del cuelgue, en cielos falsos suspendidos. (material) | 1.2 | 1.28 | 1.536 |
| mt12psg210c | Ud | Conexión superior para fijar la varilla al cuelgue, en cielos falsos suspendidos. (material) | 1.2 | 17.03 | 20.436 |
| mt12psg190 | Ud | Varilla de cuelgue. (material) | 1.2 | 11.4 | 13.680 |
| mt12psg050c | m | Maestra 60/27 de lámina de acero galvanizado, de ancho 60 mm. (material) | 3.2 | 25.56 | 81.792 |
| mt12pek020la | Ud | Conector, para maestra 60/27. (material) | 0.6 | 5.82 | 3.492 |
| mt12pek020da | Ud | Conector tipo caballete, para maestra 60/27. (material) | 2.3 | 6.98 | 16.054 |
| mt12psg010a | m² | Lámina de yeso A / - 1200 / longitud / 12,5 / con los bordes longitudinales afinados. (material) | 1.05 | 122.27 | 128.384 |
| mt12psg081c | Ud | Tornillo autoperforante 3,5x25 mm. (material) | 17 | 0.28 | 4.760 |
| mt12psg041b | m | Banda autoadhesiva desolidarizante de espuma de poliuretano de celdas cerradas, de 3,2 mm de espesor y 50 mm de anchura, resistencia térmica 0,10 m²K/W, conductividad térmica 0,032 W/(mK). (material) | 0.4 | 7.29 | 2.916 |
| mt12psg030a | kg | Pasta de juntas. (material) | 0.3 | 27.52 | 8.256 |
| mt12psg040a | m | Cinta microperforada de papel. (material) | 1.2 | 1.3 | 1.560 |
| mo015 | h | Montador de cielos rasos. (mano de obra) | 0.311 | 117.18 | 36.443 |
| mo082 | h | Ayudante de montador de cielos rasos. (mano de obra) | 0.311 | 85.25 | 26.513 |
| % | % | Herramienta menor | 2 % | 373.554 | 7.471 |
|  |  | Costes directos |  |  | 381.025 |

Residuos:
- colocación: mt12psg160a Perfil en U, de acero galvanizado, de 30 mm; factor de residuo 0.0188
- colocación: mt12psg050c Maestra 60/27 de lámina de acero galvanizado, de ancho 60 mm; factor de residuo 0.0188
- colocación: mt12pek020la Conector, para maestra 60/27; factor de residuo 0.02
- colocación: mt12pek020da Conector tipo caballete, para maestra 60/27; factor de residuo 0.02
- colocación: mt12psg010a Lámina de yeso A / - 1200 / longitud / 12,5 / con los bordes longitudinales afinados; factor de residuo 0.018
- colocación: mt12psg081c Tornillo autoperforante 3,5x25 mm; factor de residuo 0.00533333
- colocación: mt12psg041b; factor de residuo 0.06
- colocación: mt12psg030a Pasta de juntas; factor de residuo 0.03
- colocación: mt12psg040a Cinta microperforada de papel; factor de residuo 0.0440299

## Recursos

**mt12psg160a** m Perfil en U, de acero galvanizado, de 30 mm
Datos técnicos: Coste energético 46.887 MJ; Emisión de CO2 1.442 kg; Código LER 17 04 05; Masa del elemento 0.35 kg; Volumen 0.000167 m3
Residuos:
- embalaje: re170203 Plástico. (componente de residuo); rendimiento 0.005 kg; Código LER 17 02 03; Masa del elemento 1 kg; Volumen 0.001667 m3

**mt12psg050c** m Maestra 60/27 de lámina de acero galvanizado, de ancho 60 mm
Datos técnicos: Coste energético 70.752 MJ; Emisión de CO2 2.171 kg; Código LER 17 04 05; Masa del elemento 0.53 kg; Volumen 0.000252 m3
Residuos:
- embalaje: re170203 Plástico; rendimiento 0.005 kg

**mt12pek020la** Ud Conector, para maestra 60/27
Datos técnicos: Coste energético 3.307 MJ; Emisión de CO2 0.166 kg; Código LER 17 04 05; Masa del elemento 0.09 kg; Volumen 0.000043 m3
Residuos:
- embalaje: re170203 Plástico; rendimiento 0.025 kg

**mt12pek020da** Ud Conector tipo caballete, para maestra 60/27
Datos técnicos: Coste energético 3.503 MJ; Emisión de CO2 0.176 kg; Código LER 17 04 05; Masa del elemento 0.11 kg; Volumen 0.000052 m3
Residuos:
- embalaje: re170203 Plástico; rendimiento 0.025 kg

**mt12psg010a** m² Lámina de yeso A / - 1200 / longitud / 12,5 / con los bordes longitudinales afinados
Datos técnicos: Coste energético 282.157 MJ; Emisión de CO2 4.204 kg; Código LER 17 08 02; Masa del elemento 10.73 kg; Volumen 0.01073 m3
Residuos:
- embalaje: re170203 Plástico; rendimiento 0.004 kg

**mt12psg081c** Ud Tornillo autoperforante 3,5x25 mm
Datos técnicos: Coste energético 0.015 MJ; Emisión de CO2 0.002 kg; Código LER 17 04 05; Masa del elemento 0.0015 kg
Residuos:
- embalaje: re150101 Envases de papel y cartón. (componente de residuo); rendimiento 0.001 kg; Código LER 15 01 01; Masa del elemento 1 kg; Volumen 0.001333 m3

**mt12psg041b** m Banda autoadhesiva desolidarizante de espuma de poliuretano de celdas cerradas
Datos técnicos: Coste energético 1.712 MJ; Emisión de CO2 0.083 kg; Código LER 17 06 04; Masa del elemento 0.0112 kg; Volumen 0.000019 m3
Residuos:
- embalaje: re170203 Plástico; rendimiento 0.001 kg

**mt12psg030a** kg Pasta de juntas
Datos técnicos: Coste energético 12.798 MJ; Emisión de CO2 0.436 kg; Código LER 17 08 02; Masa del elemento 1 kg; Volumen 0.001 m3
Residuos:
- embalaje: re170203 Plástico; rendimiento 0.02 kg

**mt12psg040a** m Cinta microperforada de papel
Datos técnicos: Coste energético 0.004 MJ; Emisión de CO2 0.006 kg; Código LER 20 01 01; Masa del elemento 0.0067 kg; Volumen 0.000009 m3
