# Trampilla de registro gama Básica

- Propiedad del archivo: CYPE INGENIEROS, S.A.
- Formato: FIEBDC-3/2002
- Ámbito geográfico: Honduras
- Divisa: HNL
- Costes indirectos: 3.00 %
- Gastos generales: 13.00 %
- Beneficio industrial: 6.00 %
- IVA: 15.00 %

**RTC021** Ud Trampilla de registro gama Básica, Basic 12,5, sistema E102.a "KNAUF", de 500x500 mm, formada por marco de aluminio y puerta de lámina de yeso (1 impregnada (H1), de 12,5 mm de espesor), para cielo falso continuo de láminas de yeso. Incluso accesorios de montaje.
Trampilla de registro gama Básica, Basic 12,5, sistema E102.a "KNAUF", de 500x500 mm, formada por marco de aluminio y puerta de lámina de yeso (1 impregnada (H1), de 12,5 mm de espesor), para cielo falso continuo de láminas de yeso. Incluso accesorios de montaje.
Incluye: Marcado y corte de la lámina de yeso. Colocación de la trampilla.
Criterio de medición de proyecto: Número de unidades previstas, según documentación gráfica de Proyecto.
Criterio de medición de obra: Se medirá el número de unidades realmente colocadas según especificaciones de Proyecto.
Criterio de valoración económica: El precio incluye la resolución de encuentros y puntos singulares.

| Código | Ud | Descripción | Rendimiento | Precio | Importe |
|---|---|---|---|---|---|
| mt12ppk060acdfbd | Ud | Trampilla de registro gama Básica, Basic 12,5, sistema E102.a "KNAUF", de 500x500 mm, formada por marco de aluminio y puerta de lámina de yeso (1 impregnada (H1), de 12,5 mm de espesor). (material) | 1.000 | 836.76 | 836.76 |
| mo015 | h | Montador de cielos rasos. (mano de obra) | 0.332 | 73.85 | 24.52 |
| mo082 | h | Ayudante de montador de cielos rasos. (mano de obra) | 0.166 | 53.32 | 8.85 |
| % | % | Herramienta menor | 2 % | 870.13 | 17.40 |
|  |  | Costes directos |  |  | 887.53 |
