# Cielo falso continuo para cámara frigorífica, de paneles sándwich aislantes, de acero

- Propiedad del archivo: CYPE Ingenieros S.A.
- Formato: FIEBDC-3/2016
- Programa: Generador de precios de la construcción. CYPE Ingenieros, S.A.
- Fecha: 04/04/2024
- Ámbito geográfico: Honduras
- Divisa: HNL
- Costes indirectos: 3 %
- Gastos generales: 13 %
- Beneficio industrial: 6 %
- IVA: 15 %

## R Revestimientos

### RT Cielos falsos en interiores

#### RTG Continuos, para cámaras frigoríficas

**RTG010** m² Cielo falso continuo para cámara frigorífica, de paneles sándwich aislantes, de acero.
Cielo falso continuo suspendido, para cámara frigorífica de productos refrigerados con temperatura ambiente superior a 0°C, situado a una altura menor de 4 m, constituido por: ESTRUCTURA: perfilería vista, comprendiendo perfiles primarios omega, de aluminio lacado recubierto de PVC, suspendidos de la losa o elemento soporte con tensores de caja abierta, varillas roscadas M10, de 100 cm, cáncamos y cable de acero galvanizado de 4 mm de diámetro, PANELES: paneles sándwich aislantes machihembrados de acero prelacado, de 120 mm de espesor y 1130 mm de anchura, Euroclase B-s2, d0 de reacción al fuego, formados por doble cara metálica de lámina de acero prelacado, acabado con pintura de poliéster para uso alimentario, color blanco, de espesor exterior 0,5 mm y espesor interior 0,5 mm y alma aislante de poliuretano de 40 kg/m³ de densidad media.
Incluye: Replanteo de los ejes de la estructura metálica. Señalización de los puntos de anclaje a la losa o elemento soporte. Nivelación y suspensión de los perfiles primarios de la estructura. Corte de los paneles. Colocación de los paneles. Resolución de encuentros y puntos singulares.
Criterio de medición de proyecto: Superficie medida entre paramentos, según documentación gráfica de Proyecto, sin descontar huecos para instalaciones.
Criterio de medición de obra: Se medirá la superficie realmente ejecutada según especificaciones de Proyecto.

| Código | Ud | Descripción | Rendimiento | Precio | Importe |
|---|---|---|---|---|---|
| mt12ppa040ee | m² | Panel sándwich aislante machihembrado de acero prelacado, de 120 mm de espesor y 1130 mm de anchura, Euroclase B-s2, d0 de reacción al fuego, formado por doble cara metálica de lámina de acero prelacado, acabado con pintura de poliéster para uso alimentario, color blanco, de espesor exterior 0,5 mm y espesor interior 0,5 mm y alma aislante de poliuretano de densidad media 40 kg/m³, remates y accesorios; para cámaras frigoríficas con condiciones de temperatura ambiente superior a 0°C. (material) | 1.05 | 1084.78 | 1139.019 |
| mt12psa050 | Ud | Kit compuesto por perfil omega de aluminio lacado recubierto de PVC, con placa de fijación, de 4 m de longitud, 4 tensores de caja abierta, 4 varillas roscadas M10, de 100 cm, con dos tuercas y una arandela, 4 cáncamos con conexión roscada de acero cincado M10, cable de acero galvanizado de 4 mm de diámetro y 25 m de longitud y 16 sujetacables de acero galvanizado, para montaje de cielo falso continuo en cámara frigorífica de paneles sándwich aislantes, de acero. (material) | 0.45 | 3204.81 | 1442.165 |
| mt13ccg030e | Ud | Tornillo autorroscante de 4,2x13 mm de acero inoxidable, con arandela. (material) | 10 | 1.22 | 12.200 |
| mo053 | h | Montador de prefabricados interiores. (mano de obra) | 1.096 | 117.18 | 128.429 |
| mo100 | h | Ayudante de montador de prefabricados interiores. (mano de obra) | 1.096 | 85.25 | 93.434 |
| % | % | Herramienta menor | 2 % | 2815.247 | 56.305 |
|  |  | Costes directos |  |  | 2871.552 |

Residuos:
- colocación: mt12ppa040ee; factor de residuo 0.0072
- colocación: mt13ccg030e Tornillo autorroscante de 4,2x13 mm de acero inoxidable, con arandela; factor de residuo 0.005

## Recursos

**mt12ppa040ee** m² Panel sándwich aislante machihembrado de acero prelacado
Datos técnicos: Coste energético 236.578 MJ; Emisión de CO2 11.891 kg; Código LER 17 04 05; Masa del elemento 13.05 kg; Volumen 0.006214 m3
Residuos:
- embalaje: re170203 Plástico. (componente de residuo); rendimiento 0.032 kg; Código LER 17 02 03; Masa del elemento 1 kg; Volumen 0.001667 m3

**mt13ccg030e** Ud Tornillo autorroscante de 4,2x13 mm de acero inoxidable, con arandela
Datos técnicos: Coste energético 0.124 MJ; Emisión de CO2 0.019 kg; Código LER 17 04 05; Masa del elemento 0.0026 kg; Volumen 0.000001 m3
Residuos:
- embalaje: re150101 Envases de papel y cartón. (componente de residuo); rendimiento 0.001 kg; Código LER 15 01 01; Masa del elemento 1 kg; Volumen 0.001333 m3
