# Cielo falso registrable de rejilla metálica

- Propiedad del archivo: CYPE Ingenieros S.A.
- Formato: FIEBDC-3/2016
- Programa: Generador de precios de la construcción. CYPE Ingenieros, S.A.
- Fecha: 29/10/2024
- Ámbito geográfico: Honduras
- Divisa: HNL
- Costes indirectos: 3 %
- Gastos generales: 13 %
- Beneficio industrial: 6 %
- IVA: 15 %

## R Revestimientos

### RT Cielos falsos en interiores

#### RTL Registrables, metálicos

**RTL035** m² Cielo falso registrable de rejilla metálica.
Cielo falso registrable suspendido, situado a una altura menor de 4 m, constituido por: ESTRUCTURA: suspensión metálica oculta de perfiles de 40 mm de altura; REJILLA METÁLICA: rejilla de aluminio prelacada al horno, autoportante, con nervaduras de 40 mm de alto formando celdillas de 50x50 mm, fabricada en módulos de 600x600 mm, color blanco. Incluso fijaciones para el anclaje de los perfiles y accesorios de montaje.
Incluye: Replanteo de los ejes principales de suspensión. Señalización de los puntos de anclaje a la losa o elemento soporte. Disposición de las rejillas. Resolución de encuentros y puntos singulares. Formación de huecos para recepción de posibles elementos de anclaje y/o instalaciones.
Criterio de medición de proyecto: Superficie medida entre paramentos, según documentación gráfica de Proyecto, sin descontar huecos para instalaciones.
Criterio de medición de obra: Se medirá la superficie realmente ejecutada según especificaciones de Proyecto, sin descontar huecos para instalaciones.

| Código | Ud | Descripción | Rendimiento | Precio | Importe |
|---|---|---|---|---|---|
| mt12fra010aa | m² | Rejilla de aluminio prelacada al horno, autoportante, con nervaduras de 40 mm de alto formando celdillas de 50x50 mm, fabricada en módulos de 600x600 mm, color blanco, para cielos falsos registrables. (material) | 1.02 | 1520.42 | 1550.828 |
| mt12fra110ab | m | Perfil de aluminio prelacado al horno, de 40 mm de altura y 600 mm de longitud, color blanco, para cielos falsos registrables. (material) | 1.68 | 44.51 | 74.777 |
| mt12fra110cb | m | Perfil de aluminio prelacado al horno, de 40 mm de altura y 2400 mm de longitud, color blanco, para cielos falsos registrables. (material) | 1.68 | 44.51 | 74.777 |
| mt12fra111a | Ud | Pieza de empalme entre perfiles de sustentación de rejillas metálicas, de acero galvanizado, para cielos falsos registrables. (material) | 0.7 | 6.23 | 4.361 |
| mt12psg210a | Ud | Cuelgue para cielos falsos suspendidos. (material) | 1.05 | 11.08 | 11.634 |
| mt12psg210b | Ud | Seguro para la fijación del cuelgue, en cielos falsos suspendidos. (material) | 1.05 | 1.28 | 1.344 |
| mt12psg210c | Ud | Conexión superior para fijar la varilla al cuelgue, en cielos falsos suspendidos. (material) | 1.05 | 17.07 | 17.924 |
| mt12psg190 | Ud | Varilla de cuelgue. (material) | 1.05 | 11.42 | 11.991 |
| mt12psg220 | Ud | Fijación compuesta por taco y tornillo 5x27. (material) | 1.05 | 1.97 | 2.069 |
| mo015 | h | Montador de cielos rasos. (mano de obra) | 0.263 | 118.7 | 31.218 |
| mo082 | h | Ayudante de montador de cielos rasos. (mano de obra) | 0.263 | 86.35 | 22.710 |
| % | % | Herramienta menor | 2 % | 1803.633 | 36.073 |
|  |  | Costes directos |  |  | 1839.706 |

Residuos:
- colocación: mt12fra110ab; factor de residuo 0.048
- colocación: mt12fra110cb; factor de residuo 0.048

## Recursos

**mt12fra110ab** m Perfil de aluminio prelacado al horno
Datos técnicos: Coste energético 8.485 MJ; Emisión de CO2 0.596 kg; Código LER 17 04 02; Masa del elemento 0.073 kg; Volumen 0.000049 m3
Residuos:
- embalaje: re170203 Plástico. (componente de residuo); rendimiento 0.005 kg; Código LER 17 02 03; Masa del elemento 1 kg; Volumen 0.001667 m3

**mt12fra110cb** m Perfil de aluminio prelacado al horno
Datos técnicos: Coste energético 8.485 MJ; Emisión de CO2 0.596 kg; Código LER 17 04 02; Masa del elemento 0.073 kg; Volumen 0.000049 m3
Residuos:
- embalaje: re170203 Plástico; rendimiento 0.005 kg
