# Cielo falso continuo suspendido

- Propiedad del archivo: CYPE INGENIEROS, S.A.
- Formato: FIEBDC-3/2002
- Ámbito geográfico: Honduras
- Divisa: HNL
- Costes indirectos: 3.00 %
- Gastos generales: 13.00 %
- Beneficio industrial: 6.00 %
- IVA: 15.00 %

**RTM041** m² Cielo falso continuo suspendido, para exterior, situado a una altura menor de 4 m, constituido por: ESTRUCTURA: estructura metálica de acero galvanizado de perfiles T 24 24x33x3700 mm, con una modulación de 600 mm, suspendidos de la losa o elemento soporte horizontal de madera con varillas y cuelgues cada 1200 mm y perfiles distanciadores empotrados en los perfiles primarios; LAMAS DE MADERA: lamas de pino silvestre (Pinus sylvestris), con borde machihembrado y acanaladuras en la cara oculta, acabado barnizado, de 3000x96x16 mm, con clase de uso 1 y 2. Incluso fijaciones para el anclaje de los perfiles y clips para la fijación de las lamas de madera a los perfiles.
Cielo falso continuo suspendido, para exterior, situado a una altura menor de 4 m, constituido por: ESTRUCTURA: estructura metálica de acero galvanizado de perfiles T 24 24x33x3700 mm, con una modulación de 600 mm, suspendidos de la losa o elemento soporte horizontal de madera con varillas y cuelgues cada 1200 mm y perfiles distanciadores empotrados en los perfiles primarios; LAMAS DE MADERA: lamas de pino silvestre (Pinus sylvestris), con borde machihembrado y acanaladuras en la cara oculta, acabado barnizado, de 3000x96x16 mm, con clase de uso 1 y 2. Incluso fijaciones para el anclaje de los perfiles y clips para la fijación de las lamas de madera a los perfiles.
Incluye: Trazado en los muros del nivel del cielo falso. Replanteo de los perfiles primarios de la trama. Señalización de los puntos de anclaje a la losa o elemento soporte. Colocación de los clips de fijación. Nivelación y suspensión de los perfiles primarios de la trama. Colocación de los perfiles distanciadores, perpendiculares a los perfiles primarios. Corte de las lamas de madera. Fijación de las lamas de madera.
Criterio de medición de proyecto: Superficie medida entre paramentos, según documentación gráfica de Proyecto, sin descontar huecos para instalaciones.
Criterio de medición de obra: Se medirá la superficie realmente ejecutada según especificaciones de Proyecto, sin descontar huecos para instalaciones.
Criterio de valoración económica: El precio incluye la resolución de encuentros y puntos singulares.

| Código | Ud | Descripción | Rendimiento | Precio | Importe |
|---|---|---|---|---|---|
| mt07emr111a | Ud | Clavo, de 4 mm de diámetro y 40 mm de longitud, de acero galvanizado de alta adherencia. (material) | 1.000 | 0.94 | 0.94 |
| mt12psg190 | Ud | Varilla de cuelgue. (material) | 1.300 | 8.68 | 11.28 |
| mt12psg210c | Ud | Conexión superior para fijar la varilla al cuelgue, en cielos falsos suspendidos. (material) | 1.500 | 19.63 | 29.45 |
| mt12psg210b | Ud | Seguro para la fijación del cuelgue, en cielos falsos suspendidos. (material) | 1.500 | 2.55 | 3.83 |
| mt12psg210a | Ud | Cuelgue para cielos falsos suspendidos. (material) | 1.500 | 15.88 | 23.82 |
| mt12fpg040hj | m | Perfil primario T 24 24x33x3700 mm, color blanco, de acero galvanizado. (material) | 1.050 | 16.09 | 16.89 |
| mt22www100 | Ud | Clip de acero galvanizado, para la sujeción de lamas de madera en cielos falsos continuos suspendidos con perfiles en T. (material) | 12.000 | 9.49 | 113.88 |
| mt12fpg070b | m | Perfil distanciador en U 26/15,5/600 mm, de acero galvanizado. (material) | 0.500 | 10.53 | 5.27 |
| mt22bar030a | m² | Lamas de pino silvestre (Pinus sylvestris), con borde machihembrado y acanaladuras en la cara oculta, acabado barnizado, de 3000x96x16 mm, con clase de uso 1 y 2. (material) | 1.050 | 607.47 | 637.84 |
| mo015 | h | Montador de cielos rasos. (mano de obra) | 0.554 | 73.85 | 40.91 |
| mo082 | h | Ayudante de montador de cielos rasos. (mano de obra) | 0.554 | 53.32 | 29.54 |
| % | % | Herramienta menor | 2 % | 913.65 | 18.27 |
|  |  | Costes directos |  |  | 931.92 |
