# Listón de 28x28 mm de sección

- Propiedad del archivo: CYPE INGENIEROS, S.A.
- Formato: FIEBDC-3/2002
- Ámbito geográfico: Honduras
- Divisa: HNL
- Costes indirectos: 3.00 %
- Gastos generales: 13.00 %
- Beneficio industrial: 6.00 %
- IVA: 15.00 %

**RTM042** m Listón de 28x28 mm de sección, de madera de pino tratada en autoclave, con clase de uso 4, fijado con tornillos autoperforantes para madera, de 4 mm de diámetro y 50 mm de longitud, de acero galvanizado con revestimiento de cromo a el muro de madera; para remate lateral de cielo falso continuo suspendido, para exterior, de lamas de madera maciza, con borde machihembrado, situado a una altura menor de 4 m. Incluso tornillería para la fijación de los listones y clavos para la fijación de las lamas perimetrales de madera.
Listón de 28x28 mm de sección, de madera de pino tratada en autoclave, con clase de uso 4, fijado con tornillos autoperforantes para madera, de 4 mm de diámetro y 50 mm de longitud, de acero galvanizado con revestimiento de cromo a el muro de madera; para remate lateral de cielo falso continuo suspendido, para exterior, de lamas de madera maciza, con borde machihembrado, situado a una altura menor de 4 m. Incluso tornillería para la fijación de los listones y clavos para la fijación de las lamas perimetrales de madera.
Incluye: Replanteo de las piezas según su longitud. Corte de las piezas para empalmes, esquinas y rincones. Fijación de los listones a la superficie soporte. Fijación de las lamas perimetrales de madera a los listones.
Criterio de medición de proyecto: Longitud medida según documentación gráfica de Proyecto. No se ha incrementado la medición por roturas y recortes, ya que en la descomposición se ha considerado un 5% más de piezas.
Criterio de medición de obra: Se medirá la longitud realmente ejecutada según especificaciones de Proyecto.
Criterio de valoración económica: El precio incluye la resolución de encuentros y puntos singulares.

| Código | Ud | Descripción | Rendimiento | Precio | Importe |
|---|---|---|---|---|---|
| mt07mee203a | m | Listón de 28x28 mm de sección, de madera de pino tratada en autoclave, con clase de uso 4. (material) | 1.050 | 20.81 | 21.85 |
| mt07emr113ch | Ud | Tornillo autoperforante para madera, de 4 mm de diámetro y 50 mm de longitud, de acero galvanizado con revestimiento de cromo. (material) | 2.500 | 1.36 | 3.40 |
| mt07emr111a | Ud | Clavo, de 4 mm de diámetro y 40 mm de longitud, de acero galvanizado de alta adherencia. (material) | 2.500 | 0.94 | 2.35 |
| mo082 | h | Ayudante de montador de cielos rasos. (mano de obra) | 0.044 | 53.32 | 2.35 |
| % | % | Herramienta menor | 2 % | 29.95 | 0.60 |
|  |  | Costes directos |  |  | 30.55 |
