# Ángulo de escayola para escalón múltiple, para solución perimetral de techo

- Propiedad del archivo: CYPE Ingenieros S.A.
- Formato: FIEBDC-3/2016
- Programa: Generador de precios de la construcción. CYPE Ingenieros, S.A.
- Fecha: 04/04/2024
- Ámbito geográfico: Honduras
- Divisa: HNL
- Costes indirectos: 3 %
- Gastos generales: 13 %
- Beneficio industrial: 6 %
- IVA: 15 %

## R Revestimientos

### RT Cielos falsos en interiores

#### RTP Prefabricados de escayola

**RTP036** Ud Ángulo de escayola para escalón múltiple, para solución perimetral de techo.
Ángulo cóncavo de escayola para escalón múltiple, escalones de 5x5 cm, 72,5 cm de anchura total y 16 cm de radio, para solución perimetral de techo, recibido con cola para escayola. Incluso accesorios de fijación.
Incluye: Replanteo de la pieza. Humectación de la base de fijación. Extendido de la cola. Colocación y rejuntado de la pieza. Repaso de encuentros entre piezas.
Criterio de medición de proyecto: Número de unidades previstas, según documentación gráfica de Proyecto.
Criterio de medición de obra: Se medirá el número de unidades realmente colocadas según especificaciones de Proyecto.

| Código | Ud | Descripción | Rendimiento | Precio | Importe |
|---|---|---|---|---|---|
| mt12rea075a | Ud | Ángulo cóncavo de escayola para escalón múltiple, escalones de 5x5 cm, 72,5 cm de anchura total y 16 cm de radio. (material) | 1.05 | 443.71 | 465.896 |
| mt09eyc030 | kg | Cola para escayola. (material) | 0.04 | 8.64 | 0.346 |
| mo035 | h | Escayolista. (mano de obra) | 0.153 | 114.04 | 17.448 |
| % | % | Herramienta menor | 2 % | 483.690 | 9.674 |
|  |  | Costes directos |  |  | 493.364 |

Residuos:
- colocación: mt12rea075a Ángulo cóncavo de escayola para escalón múltiple, escalones de 5x5 cm, 72,5 cm de anchura total y 16 cm de radio; factor de residuo 0.0053

## Recursos

**mt12rea075a** Ud Ángulo cóncavo de escayola para escalón múltiple, escalones de 5x5 cm, 72,5 cm de anchura total y 16 cm de radio
Datos técnicos: Coste energético 4.351 MJ; Emisión de CO2 0.194 kg; Código LER 17 08 02; Masa del elemento 1.23 kg; Volumen 0.00123 m3
Residuos:
- embalaje: re170203 Plástico. (componente de residuo); rendimiento 0.002 kg; Código LER 17 02 03; Masa del elemento 1 kg; Volumen 0.001667 m3
