# Aro de escayola para combinar con moldura, para decoración de techo o pared

- Propiedad del archivo: CYPE Ingenieros S.A.
- Formato: FIEBDC-3/2016
- Programa: Generador de precios de la construcción. CYPE Ingenieros, S.A.
- Fecha: 04/04/2024
- Ámbito geográfico: Honduras
- Divisa: HNL
- Costes indirectos: 3 %
- Gastos generales: 13 %
- Beneficio industrial: 6 %
- IVA: 15 %

## R Revestimientos

### RT Cielos falsos en interiores

#### RTP Prefabricados de escayola

**RTP232** Ud Aro de escayola para combinar con moldura, para decoración de techo o pared.
Aro de escayola, de 22,5 cm de diámetro, para moldura de 1,65x3,5x101 cm, para decoración de techo o pared, recibido con cola para escayola. Incluso accesorios de fijación.
Incluye: Replanteo de la pieza. Humectación de la base de fijación. Extendido de la cola. Colocación y rejuntado de la pieza.
Criterio de medición de proyecto: Número de unidades previstas, según documentación gráfica de Proyecto.
Criterio de medición de obra: Se medirá el número de unidades realmente colocadas según especificaciones de Proyecto.

| Código | Ud | Descripción | Rendimiento | Precio | Importe |
|---|---|---|---|---|---|
| mt12rea160aaa | Ud | Aro de escayola, de 22,5 cm de diámetro, para moldura de 1,65x3,5x101 cm. (material) | 1.05 | 142.25 | 149.363 |
| mt09eyc030 | kg | Cola para escayola. (material) | 0.02 | 8.64 | 0.173 |
| mo035 | h | Escayolista. (mano de obra) | 0.164 | 114.04 | 18.703 |
| % | % | Herramienta menor | 2 % | 168.239 | 3.365 |
|  |  | Costes directos |  |  | 171.604 |
