# Registro de bañera, de 315x315 mm, formado por marco y tapa, sobre el muro interior de apoyo de la bañera

- Propiedad del archivo: CYPE INGENIEROS, S.A.
- Formato: FIEBDC-3/2002
- Ámbito geográfico: Honduras
- Divisa: HNL
- Costes indirectos: 3.00 %
- Gastos generales: 13.00 %
- Beneficio industrial: 6.00 %
- IVA: 15.00 %

**SAB100** Ud Registro de bañera, de 315x315 mm, formado por marco y tapa, sobre el muro interior de apoyo de la bañera.
Registro de bañera, de 315x315 mm, formado por marco y tapa, sobre el muro interior de apoyo de la bañera.
Incluye: Replanteo. Fijación del marco. Colocación del registro.
Criterio de medición de proyecto: Número de unidades previstas, según documentación gráfica de Proyecto.
Criterio de medición de obra: Se medirá el número de unidades realmente colocadas según especificaciones de Proyecto.
Criterio de valoración económica: El precio no incluye el revestimiento.

| Código | Ud | Descripción | Rendimiento | Precio | Importe |
|---|---|---|---|---|---|
| mt30rbj020b | Ud | Registro de bañera, de 315x315 mm, formado por marco y tapa. (material) | 1.000 | 1041.71 | 1041.71 |
| mo020 | h | Albañil. (mano de obra) | 0.549 | 71.73 | 39.38 |
| % | % | Herramienta menor | 2 % | 1081.09 | 21.62 |
|  |  | Costes directos |  |  | 1102.71 |
