# Plantación de Palmera datilera (Phoenix dactylifera) de procedencia nacional

- Propiedad del archivo: CYPE INGENIEROS, S.A.
- Formato: FIEBDC-3/2002
- Ámbito geográfico: Honduras
- Divisa: HNL
- Costes indirectos: 3.00 %
- Gastos generales: 13.00 %
- Beneficio industrial: 6.00 %
- IVA: 15.00 %

**UJP010** Ud Plantación de Palmera datilera (Phoenix dactylifera) de procedencia nacional, de 3 a 4 m de altura, en hoyo de 160x160x110 cm realizado con medios mecánicos; suministro con cepellón. Incluso tierra vegetal cribada y substratos vegetales fertilizados.
Plantación de Palmera datilera (Phoenix dactylifera) de procedencia nacional, de 3 a 4 m de altura, en hoyo de 160x160x110 cm realizado con medios mecánicos; suministro con cepellón. Incluso tierra vegetal cribada y substratos vegetales fertilizados.
Incluye: Laboreo y preparación del terreno con medios mecánicos. Abonado del terreno. Plantación. Colocación de tutor. Primer riego.
Criterio de medición de proyecto: Número de unidades previstas, según documentación gráfica de Proyecto.
Criterio de medición de obra: Se medirá el número de unidades realmente ejecutadas según especificaciones de Proyecto.

| Código | Ud | Descripción | Rendimiento | Precio | Importe |
|---|---|---|---|---|---|
| mt48epp010a | Ud | Palmera datilera (Phoenix dactylifera) de procedencia nacional, de 3 a 4 m de altura; suministro con cepellón. (material) | 1.000 | 19392.94 | 19392.94 |
| mt48tie030a | m³ | Tierra vegetal cribada, suministrada a granel. (material) | 0.200 | 510.68 | 102.14 |
| mt48tie020 | kg | Abono mineral complejo NPK 15-15-15. (material) | 30.000 | 16.16 | 484.80 |
| mt08aaa010a | m³ | Agua. (material) | 0.100 | 32.32 | 3.23 |
| mq01exn020a | h | Retroexcavadora hidráulica sobre neumáticos, de 105 kW. (maquinaria) | 3.022 | 897.35 | 2711.79 |
| mq04dua020b | h | Dumper de descarga frontal de 2 t de carga útil. (maquinaria) | 0.201 | 179.55 | 36.09 |
| mq04cag010b | h | Camión con grúa de hasta 10 t. (maquinaria) | 0.604 | 1084.69 | 655.15 |
| mo040 | h | Jardinero. (mano de obra) | 3.308 | 71.73 | 237.28 |
| mo115 | h | Peón de jardinería. (mano de obra) | 4.411 | 51.22 | 225.93 |
| % | % | Herramienta menor | 2 % | 23849.35 | 476.99 |
|  |  | Costes directos |  |  | 24326.34 |
