# Tobogán

- Propiedad del archivo: CYPE Ingenieros S.A.
- Formato: FIEBDC-3/2016
- Programa: Generador de precios de la construcción. CYPE Ingenieros, S.A.
- Fecha: 04/04/2024
- Ámbito geográfico: Honduras
- Divisa: HNL
- Costes indirectos: 3 %
- Gastos generales: 13 %
- Beneficio industrial: 6 %
- IVA: 15 %

## U Urbanización interior del terreno

### UP Piscinas

#### UPE Equipamiento exterior

**UPE030** Ud Tobogán.
Tobogán para piscina, con pista de poliéster y fibra de vidrio, de 130 cm de altura y 217 cm de longitud, de color azul claro, con peldaños de material plástico y barandas de acero inoxidable, equipado con toma de agua para facilitar el deslizamiento, fijado a una superficie soporte (no incluida en este precio). Incluso replanteo, anclajes, topes, embellecedores, juntas, tacos y tornillos.
Incluye: Colocación y fijación de accesorios y piezas especiales.
Criterio de medición de proyecto: Número de unidades previstas, según documentación gráfica de Proyecto.
Criterio de medición de obra: Se medirá el número de unidades realmente ejecutadas según especificaciones de Proyecto.

| Código | Ud | Descripción | Rendimiento | Precio | Importe |
|---|---|---|---|---|---|
| mt47pep030b | Ud | Tobogán para piscina, con pista de poliéster y fibra de vidrio, de 130 cm de altura y 217 cm de longitud, de color azul claro, con peldaños de material plástico y barandas de acero inoxidable, equipado con toma de agua para facilitar el deslizamiento, anclajes dotados de mecanismo para conexión equipotencial, topes, embellecedores, juntas, tacos y tornillos. (material) | 1 | 54341.86 | 54341.860 |
| mt09moe040 | Ud | Mortero expansivo. (material) | 2 | 86.39 | 172.780 |
| mo041 | h | Albañil de obra civil. (mano de obra) | 2.74 | 114.04 | 312.470 |
| mo087 | h | Ayudante de albañil de obra civil. (mano de obra) | 2.192 | 85.25 | 186.868 |
| % | % | Herramienta menor | 2 % | 55013.978 | 1100.280 |
|  |  | Costes directos |  |  | 56114.258 |

## Recursos

**mt47pep030b** Ud Tobogán para piscina
Datos técnicos: Coste energético 1479.438 MJ; Emisión de CO2 134.244 kg
Residuos:
- embalaje: re150101 Envases de papel y cartón. (componente de residuo); rendimiento 0.086 kg; Código LER 15 01 01; Masa del elemento 1 kg; Volumen 0.001333 m3
