# Junta perimetral de contracción en piso continuo de concreto

- Propiedad del archivo: CYPE Ingenieros S.A.
- Formato: FIEBDC-3/2016
- Programa: Generador de precios de la construcción. CYPE Ingenieros, S.A.
- Fecha: 10/11/2025
- Ámbito geográfico: Honduras
- Divisa: HNL
- Costes indirectos: 3 %
- Gastos generales: 13 %
- Beneficio industrial: 6 %
- IVA: 15 %

## U Urbanización interior del terreno

### UX Pistas y veredas

#### UXC Continuos de concreto

**UXC110** m Junta perimetral de contracción en piso continuo de concreto.
Junta perimetral de contracción de 10 mm de anchura y 100 mm de profundidad, en piso continuo de concreto, con lámina de espuma de polietileno en el encuentro del pavimento con los paramentos que delimitan su perímetro y con todos aquellos elementos constructivos integrados en su superficie, tales como columnas, desagües, buzones de inspección y muros.
Incluye: Replanteo de las juntas. Corte de las láminas. Colocación de la lámina de espuma de polietileno.
Criterio de medición de proyecto: Longitud medida según documentación gráfica de Proyecto.
Criterio de medición de obra: Se medirá la longitud realmente ejecutada según especificaciones de Proyecto.

| Código | Ud | Descripción | Rendimiento | Precio | Importe |
|---|---|---|---|---|---|
| mt16pnc021b | m² | Lámina de espuma de polietileno de alta densidad, de 10 mm de espesor; proporcionando una reducción del nivel global de presión de ruido de impactos de 20 dB. (material) | 0.105 | 137.99 | 14.489 |
| mo113 | h | Peón de albañilería. (mano de obra) | 0.055 | 86.84 | 4.776 |
| % | % | Herramienta menor | 2 % | 19.265 | 0.385 |
|  |  | Costes directos |  |  | 19.650 |

Residuos:
- colocación: mt16pnc021b; factor de residuo 0.06

## Recursos

**mt16pnc021b** m² Lámina de espuma de polietileno de alta densidad
Datos técnicos: Coste energético 50.316 MJ; Emisión de CO2 1.816 kg; Código LER 17 06 04; Masa del elemento 0.35 kg; Volumen 0.000583 m3
Residuos:
- embalaje: re170203 Plástico. (componente de residuo); rendimiento 0.024 kg; Código LER 17 02 03; Masa del elemento 1 kg; Volumen 0.001667 m3
