# Desplante de árbol

- Propiedad del archivo: CYPE INGENIEROS, S.A.
- Formato: FIEBDC-3/2002
- Ámbito geográfico: Honduras
- Divisa: HNL
- Costes indirectos: 3.00 %
- Gastos generales: 13.00 %
- Beneficio industrial: 6.00 %
- IVA: 15.00 %

## 0 Trabajos preliminares

### 0D Desratización, desinfección y eliminación de plantas

#### 0DP Eliminación de plantas

**0DP010** Ud Desplante de árbol.
Trabajo necesario para el desplante de árbol de 300 cm de altura y 300 cm de diámetro de copa, mediante la utilización de medios manuales y mecánicos. Incluso tala de ramas y tronco de 20 cm de diámetro (medido a una altura de 1 m sobre el suelo), arrancado de cepa con posterior relleno del hueco de la cepa con tierra, recogida y carga sobre camión o contenedor de la broza generada.
Incluye: Protección y señalización de los espacios afectados. Tala de las ramas hasta dejar limpio el tronco. Tala del tronco a ras de cepa. Desplante de la cepa. Recogida de la broza generada. Carga sobre camión o contenedor.
Criterio de medición de proyecto: Número de unidades previstas, según documentación gráfica de Proyecto.
Criterio de medición de obra: Se medirá el número de unidades realmente ejecutadas según especificaciones de Proyecto.

| Código | Ud | Descripción | Rendimiento | Precio | Importe |
|---|---|---|---|---|---|
| mq01exn020a | h | Retroexcavadora hidráulica sobre neumáticos, de 105 kW. (maquinaria) | 0.337 | 1151.34 | 388.00 |
| mq04cag010a | h | Camión con grúa de hasta 6 t. (maquinaria) | 0.842 | 1228.34 | 1034.26 |
| mq09sie010 | h | Motosierra a gasolina, de 50 cm de espada y 2 kW de potencia. (maquinaria) | 0.842 | 74.52 | 62.75 |
| mo040 | h | Jardinero. (mano de obra) | 0.925 | 115.52 | 106.86 |
| mo086 | h | Ayudante de jardinero. (mano de obra) | 0.925 | 86.35 | 79.87 |
| % | % | Herramienta menor | 2 % | 1671.74 | 33.43 |
|  |  | Costes directos |  |  | 1705.17 |
