# Transporte y retirada de andamio tubular de volumen

- Propiedad del archivo: CYPE INGENIEROS, S.A.
- Formato: FIEBDC-3/2002
- Ámbito geográfico: Honduras
- Divisa: HNL
- Costes indirectos: 3.00 %
- Gastos generales: 13.00 %
- Beneficio industrial: 6.00 %
- IVA: 15.00 %

## 0 Trabajos preliminares

### 0X Andamios y maquinaria de elevación

#### 0XA Andamios

**0XA121** Ud Transporte y retirada de andamio tubular de volumen.
Transporte y retirada de andamio de volumen, formado por 300 m³ de estructura tubular de acero galvanizado en caliente y plataforma de trabajo de 100 m², situada hasta 10 m de altura máxima.
Criterio de medición de proyecto: Número de unidades previstas, según documentación gráfica de Proyecto.
Criterio de medición de obra: Se medirá el número de unidades realmente ejecutadas según especificaciones de Proyecto.

| Código | Ud | Descripción | Rendimiento | Precio | Importe |
|---|---|---|---|---|---|
| mq13ats023a | Ud | Repercusión, por m³, de transporte a obra y retirada de andamio de volumen, de 10 m de altura máxima de trabajo, constituido por estructura tubular de acero galvanizado en caliente, de 48,3 mm de diámetro y 3,2 mm de espesor, fabricado cumpliendo las exigencias de calidad recogidas en la norma ISO 9001; incluso parte proporcional de escalera interior con trampilla y baranda con dos barras y zócalo. (maquinaria) | 300.000 | 23.02 | 6906.00 |
| mq13ats033a | Ud | Repercusión, por m², de transporte a obra y retirada de plataforma de trabajo de lámina perforada de acero. (maquinaria) | 100.000 | 41.43 | 4143.00 |
| % | % | Herramienta menor | 2 % | 11049.00 | 220.98 |
|  |  | Costes directos |  |  | 11269.98 |
