# Retirada de tierra vegetal procedente de maceteras

- Propiedad del archivo: CYPE INGENIEROS, S.A.
- Formato: FIEBDC-3/2002
- Ámbito geográfico: Honduras
- Divisa: HNL
- Costes indirectos: 3.00 %
- Gastos generales: 13.00 %
- Beneficio industrial: 6.00 %
- IVA: 15.00 %

## A Acondicionamiento del terreno

### AD Movimiento de tierras en edificación

#### ADL Despalme y limpieza

**ADL020** m³ Retirada de tierra vegetal procedente de maceteras.
Retirada de tierra vegetal procedente de maceteras, una vez eliminadas las plantas, con medios manuales, y acopio en obra del material retirado para su reutilización.
Incluye: Retirada de la tierra vegetal. Acopio del material retirado. Protección de las tierras durante su periodo de acopio en obra.
Criterio de medición de proyecto: Volumen medido según documentación gráfica de Proyecto.
Criterio de medición de obra: Se medirá el volumen teórico ejecutado según especificaciones de Proyecto.

| Código | Ud | Descripción | Rendimiento | Precio | Importe |
|---|---|---|---|---|---|
| mo113 | h | Peón de albañilería. (mano de obra) | 1.433 | 86.84 | 124.44 |
| % | % | Herramienta menor | 2 % | 124.44 | 2.49 |
|  |  | Costes directos |  |  | 126.93 |
