# Retacado con ladrillo cerámico macizo y mortero expansivo, en recalce de cimentación

- Propiedad del archivo: CYPE INGENIEROS, S.A.
- Formato: FIEBDC-3/2002
- Ámbito geográfico: Honduras
- Divisa: HNL
- Costes indirectos: 3.00 %
- Gastos generales: 13.00 %
- Beneficio industrial: 6.00 %
- IVA: 15.00 %

## C Cimentaciones

### CZ Recalces

#### CZX Retacados

**CZX040** m³ Retacado con ladrillo cerámico macizo y mortero expansivo, en recalce de cimentación.
Retacado con ladrillo cerámico macizo colocado con mortero expansivo, sin retracción, de alta resistencia inicial, mediante la colocación de las piezas a rompejuntas hasta rellenar el espacio resultante entre la cimentación existente y la nueva cimentación, tras finalizar la fase de fundido durante los trabajos de recalce de cimentación, realizados por bataches, en fases sucesivas.
Incluye: Limpieza de la cara superior del recalce de la cimentación. Humectación de las superficies. Tendido de la capa de mortero y colocación de los ladrillos cerámicos. Retirada de escombros. Limpieza del elemento. Carga de escombros sobre camión o contenedor.
Criterio de medición de proyecto: Volumen medido según documentación gráfica de Proyecto.
Criterio de medición de obra: Se medirá el volumen realmente ejecutado según especificaciones de Proyecto.

| Código | Ud | Descripción | Rendimiento | Precio | Importe |
|---|---|---|---|---|---|
| mt09rec020 | kg | Mortero fluido a base de cemento, ligeramente expansivo (3% del volumen), para espesores comprendidos entre 10 y 30 mm, con 95 MPa de resistencia a flexotracción y 10 MPa de resistencia a compresión a 28 días, para retacados en recalces de cimentación. (material) | 531.000 | 15.08 | 8007.48 |
| mt04lma010b | Ud | Ladrillo cerámico macizo de elaboración mecánica, para revestir, 25x12x5 cm, densidad 2300 kg/m³. (material) | 502.959 | 14.29 | 7187.28 |
| mo020 | h | Albañil. (mano de obra) | 13.679 | 115.52 | 1580.20 |
| mo113 | h | Peón de albañilería. (mano de obra) | 5.537 | 83.20 | 460.68 |
| % | % | Herramienta menor | 2 % | 17235.64 | 344.71 |
|  |  | Costes directos |  |  | 17580.35 |
