# Demolición de lucernario de bloque de vidrio

- Propiedad del archivo: CYPE INGENIEROS, S.A.
- Formato: FIEBDC-3/2002
- Ámbito geográfico: Honduras
- Divisa: HNL
- Costes indirectos: 3.00 %
- Gastos generales: 13.00 %
- Beneficio industrial: 6.00 %
- IVA: 15.00 %

## D Demoliciones

### DQ Techos

#### DQL Lucernarios

**DQL020** m² Demolición de lucernario de bloque de vidrio.
Demolición de lucernario de bloque de vidrio, con martillo neumático, sin afectar a la estabilidad de los elementos constructivos contiguos, y carga manual sobre camión o contenedor.
Incluye: Demolición del elemento. Fragmentación de los escombros en piezas manejables. Retirada y acopio de escombros. Limpieza de los restos de obra. Carga manual de escombros sobre camión o contenedor.
Criterio de medición de proyecto: Superficie medida según documentación gráfica de Proyecto.
Criterio de medición de obra: Se medirá la superficie realmente demolida según especificaciones de Proyecto.

| Código | Ud | Descripción | Rendimiento | Precio | Importe |
|---|---|---|---|---|---|
| mq05mai030 | h | Martillo neumático. (maquinaria) | 0.116 | 101.35 | 11.76 |
| mq05pdm110 | h | Compresor portátil diesel media presión 10 m³/min. (maquinaria) | 0.116 | 171.89 | 19.94 |
| mo112 | h | Peón especializado de albañilería. (mano de obra) | 0.135 | 84.56 | 11.42 |
| mo113 | h | Peón de albañilería. (mano de obra) | 0.269 | 83.20 | 22.38 |
| % | % | Herramienta menor | 2 % | 65.50 | 1.31 |
|  |  | Costes directos |  |  | 66.81 |
