# Cargadero de perfil de acero A 572 Grado 42

- Propiedad del archivo: CYPE INGENIEROS, S.A.
- Formato: FIEBDC-3/2002
- Ámbito geográfico: Honduras
- Costes indirectos: 3.00 %
- Gastos generales: 13.00 %
- Beneficio industrial: 6.00 %
- IVA: 15.00 %

## E Estructuras

### EA Acero

#### EAC Cargaderos

**EAC020** m Cargadero de perfil de acero A 572 Grado 42, laminado en caliente, formado por pieza compuesta y pletinas metálicas, con un peso de 10 kg/m, con capa de imprimación anticorrosiva, en desplante de mampostería de ladrillo de plantas bajas, fachadas o petos.
Suministro y montaje de cargadero de perfil de acero A 572 Grado 42, laminado en caliente, formado por pieza compuesta suspendida de la losa mediante pletinas metálicas, con un peso de 10 kg/m, acabado con capa de imprimación anticorrosiva, mediante aplicación de dos manos con un espesor mínimo de película seca de 30 micras por mano, excepto en la zona en que deban realizarse soldaduras en obra, en una distancia de 100 mm desde el borde de la soldadura, trabajado en taller y colocado en obra con soldadura y tornillería para su sujeción a la estructura, en desplante de mampostería de ladrillo de plantas bajas, fachadas o petos. Incluso p/p de preparación en taller de superficies, preparación de bordes, cortes, piezas especiales, despuntes, soldaduras, pletinas y tornillería de alta resistencia, con capa de imprimación anticorrosiva y reparación en obra de cuantos desperfectos se originen por razones de transporte, manipulación o montaje, con el mismo grado de preparación de superficies y acabado.
Incluye: Limpieza y preparación del plano de apoyo. Replanteo y marcado de los ejes. Colocación y fijación provisional de cargaderos. Aplomado y nivelación. Ejecución de las uniones. Reparación de defectos superficiales.
Criterio de medición de proyecto: Longitud medida a ejes, según documentación gráfica de Proyecto.
Criterio de medición de obra: Se medirá, a ejes, la longitud realmente ejecutada según especificaciones de Proyecto.

| Código | Ud | Descripción | Rendimiento | Precio | Importe |
|---|---|---|---|---|---|
| mt07ala000i | kg | Acero laminado A 572 Grado 42, en perfiles laminados en caliente, según ASTM A 572, piezas compuestas, para aplicaciones estructurales. (material) | 10.000 | 0.86 | 8.60 |
| mt27pfi010 | l | Imprimación de secado rápido, formulada con resinas alquídicas modificadas y fosfato de zinc. (material) | 0.100 | 4.88 | 0.49 |
| mq08sol020 | h | Equipo y elementos auxiliares para soldadura eléctrica. (maquinaria) | 0.198 | 2.20 | 0.44 |
| op00cor020 |  | Cortadora manual de metal, de disco. | 1.000 | 0.00 | 0.00 |
| mo046 | h | Montador de estructura metálica. (mano de obra) | 0.211 | 3.11 | 0.66 |
| mo092 | h | Ayudante de montador de estructura metálica. (mano de obra) | 0.121 | 2.12 | 0.26 |
| % | % | Costes directos complementarios | 2 % | 10.45 | 0.21 |
|  |  | Costes directos |  |  | 10.66 |
