# Vigueta de madera aserrada de pino insigne (Pinus radiata)

- Propiedad del archivo: CYPE INGENIEROS, S.A.
- Formato: FIEBDC-3/2002
- Ámbito geográfico: Honduras
- Costes indirectos: 3.00 %
- Gastos generales: 13.00 %
- Beneficio industrial: 6.00 %
- IVA: 15.00 %

## E Estructuras

### EM Madera

#### EME Viguetas

**EME010** m³ Vigueta de madera aserrada de pino insigne (Pinus radiata), de 7x14 a 9x18 cm de sección y hasta 5 m de longitud, clase resistente C16, protección de la madera con clase de penetración NP5 y NP6, trabajada en taller.
Suministro y colocación de vigueta de madera aserrada de pino insigne (Pinus radiata), acabado cepillado, de 7x14 a 9x18 cm de sección y hasta 5 m de longitud, para aplicaciones estructurales, clase resistente C16 y protección frente a agentes bióticos que se corresponde con la clase de penetración NP5 y NP6 (en toda la albura y hasta 6 mm en el duramen expuesto). Incluso cortes, entalladuras para su correcto acoplamiento, nivelación y colocación de los elementos de atado y refuerzo. Trabajada en taller y colocada en obra.
Incluye: Replanteo y marcado de ejes, en los puntos de apoyo de la vigueta. Colocación y fijación provisional de la vigueta. Aplomado y nivelación.
Criterio de medición de proyecto: Volumen medido según documentación gráfica de Proyecto, apoyándose en las mayores dimensiones transversales para aquellas piezas que no tengan escuadrías rectangulares o cuadradas, y la longitud incluyendo las entregas.
Criterio de medición de obra: Se medirá el volumen realmente ejecutado según especificaciones de Proyecto, apoyándose en las mayores dimensiones transversales para aquellas piezas que no tengan escuadrías rectangulares o cuadradas, incluyendo en la longitud las entregas. Se consideran incluidos todos los elementos integrantes de la estructura señalados en los planos y detalles del Proyecto.

| Código | Ud | Descripción | Rendimiento | Precio | Importe |
|---|---|---|---|---|---|
| mt07mee018yc | m³ | Madera aserrada de pino insigne (Pinus radiata) con acabado cepillado, para vigueta de 7x14 a 9x18 cm de sección y hasta 5 m de longitud, para aplicaciones estructurales, clase resistente C16 y protección frente a agentes bióticos que se corresponde con la clase de penetración NP5 y NP6 (en toda la albura y hasta 6 mm en el duramen expuesto), trabajada en taller. (material) | 1.000 | 456.54 | 456.54 |
| op00cla010 |  | Clavadora neumática. | 1.000 | 0.00 | 0.00 |
| op00cep010 |  | Garlopa. | 1.000 | 0.00 | 0.00 |
| mo048 | h | Carpintero de estructura de madera. (mano de obra) | 8.382 | 2.15 | 18.02 |
| mo095 | h | Ayudante de carpintero de estructura de madera. (mano de obra) | 4.191 | 1.59 | 6.66 |
| % | % | Herramienta menor | 2 % | 481.22 | 9.62 |
|  |  | Costes directos |  |  | 490.84 |
