# Vigueta de madera aserrada de pino, de 100x180 mm de sección, con acabado cepillado. Colocación en obra: con piezas metálicas

- Propiedad del archivo: CYPE INGENIEROS, S.A.
- Formato: FIEBDC-3/2002
- Ámbito geográfico: Honduras
- Divisa: HNL
- Costes indirectos: 3.00 %
- Gastos generales: 13.00 %
- Beneficio industrial: 6.00 %
- IVA: 15.00 %

## E Estructuras

### EM Madera

#### EME Viguetas

**EME020** m Vigueta de madera aserrada de pino, de 100x180 mm de sección, con acabado cepillado. Colocación en obra: con piezas metálicas.
Vigueta de madera aserrada de pino, de 100x180 mm de sección, con acabado cepillado. Colocación en obra: con piezas metálicas.
Incluye: Replanteo y marcado de ejes, en los puntos de apoyo de la vigueta. Colocación y fijación provisional de la vigueta. Aplomado y nivelación.
Criterio de medición de proyecto: Longitud medida según documentación gráfica de Proyecto, incluyendo las entregas.
Criterio de medición de obra: Se medirá la longitud realmente ejecutada según especificaciones de Proyecto, incluyendo las entregas. Se consideran incluidos todos los elementos integrantes de la estructura señalados en los planos y detalles del Proyecto.
Criterio de valoración económica: El precio no incluye las piezas metálicas.

| Código | Ud | Descripción | Rendimiento | Precio | Importe |
|---|---|---|---|---|---|
| mt07mee101dp | m³ | Madera aserrada de pino para viguetas, de hasta 5 m de longitud, de 100x180 mm de sección, con acabado cepillado. (material) | 0.018 | 8809.78 | 158.58 |
| op00cla010 |  | Clavadora neumática. | 1.000 | 0.00 | 0.00 |
| op00cep010 |  | Garlopa. | 1.000 | 0.00 | 0.00 |
| mo048 | h | Carpintero de estructura de madera. (mano de obra) | 0.350 | 74.86 | 26.20 |
| mo095 | h | Ayudante de carpintero de estructura de madera. (mano de obra) | 0.086 | 55.63 | 4.78 |
| % | % | Herramienta menor | 2 % | 189.56 | 3.79 |
|  |  | Costes directos |  |  | 193.35 |
