# Panel sándwich para losa, sobre estructura de madera

- Propiedad del archivo: CYPE INGENIEROS, S.A.
- Formato: FIEBDC-3/2002
- Ámbito geográfico: Honduras
- Divisa: HNL
- Costes indirectos: 3.00 %
- Gastos generales: 13.00 %
- Beneficio industrial: 6.00 %
- IVA: 15.00 %

## E Estructuras

### EM Madera

#### EMT Paneles y tableros estructurales

**EMT050** m² Panel sándwich para losa, sobre estructura de madera.
Panel sándwich machihembrado en las cuatro caras, compuesto de: cara exterior de lámina de yeso reforzado con fibras, de 12 mm de espesor, núcleo aislante de espuma de poliestireno extruido de 40 mm de espesor y cara interior de lámina de yeso reforzado con fibras, de 12 mm de espesor, de 2400x550 mm, transmitancia térmica 0,774 W/(m²K), Euroclase B-s1, d0 de reacción al fuego, fijado con tornillos autorroscantes de cabeza avellanada, de acero galvanizado, sobre estructura de madera, con una luz entre apoyos de 40 cm, para losa.
Criterio de valoración económica: El precio no incluye el piso.
Incluye: Replanteo y corte de los paneles. Colocación y fijación del panel sándwich.
Criterio de medición de proyecto: Superficie medida según documentación gráfica de Proyecto.
Criterio de medición de obra: Se medirá la superficie realmente ejecutada según especificaciones de Proyecto.

| Código | Ud | Descripción | Rendimiento | Precio | Importe |
|---|---|---|---|---|---|
| mt13pst100h | Ud | Tornillo autorroscante de cabeza avellanada, de acero galvanizado, de 6 mm de diámetro y 110 mm de longitud. (material) | 16.000 | 12.42 | 198.72 |
| mt13pst040hh | m² | Panel sándwich machihembrado en las cuatro caras, compuesto de: cara exterior de lámina de yeso reforzado con fibras, de 12 mm de espesor, núcleo aislante de espuma de poliestireno extruido de 40 mm de espesor y cara interior de lámina de yeso reforzado con fibras, de 12 mm de espesor, de 2400x550 mm, transmitancia térmica 0,774 W/(m²K), Euroclase B-s1, d0 de reacción al fuego. (material) | 1.050 | 1476.51 | 1550.34 |
| mo054 | h | Montador de aislamientos. (mano de obra) | 0.270 | 118.70 | 32.05 |
| mo101 | h | Ayudante de montador de aislamientos. (mano de obra) | 0.270 | 86.35 | 23.31 |
| % | % | Herramienta menor | 2 % | 1804.42 | 36.09 |
|  |  | Costes directos |  |  | 1840.51 |
