# Revestimiento exterior de fachada ventilada

- Propiedad del archivo: CYPE INGENIEROS, S.A.
- Formato: FIEBDC-3/2002
- Ámbito geográfico: Honduras
- Divisa: HNL
- Costes indirectos: 3.00 %
- Gastos generales: 13.00 %
- Beneficio industrial: 6.00 %
- IVA: 15.00 %

## F Muros exteriores e interiores

### FA Fachadas ventiladas

#### FAG Revestimiento exterior cerámico

**FAG020** m² Revestimiento exterior de fachada ventilada, de cerámica de gres porcelánico, estilo cemento, serie Meteor "GRESPANIA", acabado brillo, color antracita, 30x60 cm y 10 mm de espesor, capacidad de absorción de agua E<0,5%, capacidad de absorción de agua E<0,5%, con resistencia al deslizamiento baja; colocación mediante el sistema de anclaje visto de grapa DGV, con DAU nº 10/065 A, sobre subestructura soporte de aleación de aluminio EN AW-6063 T6. Incluso tirafondos y anclajes mecánicos de expansión de acero inoxidable A2, para la fijación de la subestructura soporte.
Revestimiento exterior de fachada ventilada, de cerámica de gres porcelánico, estilo cemento, serie Meteor "GRESPANIA", acabado brillo, color antracita, 30x60 cm y 10 mm de espesor, capacidad de absorción de agua E<0,5%, capacidad de absorción de agua E<0,5%, con resistencia al deslizamiento baja; colocación mediante el sistema de anclaje visto de grapa DGV, con DAU nº 10/065 A, sobre subestructura soporte de aleación de aluminio EN AW-6063 T6. Incluso tirafondos y anclajes mecánicos de expansión de acero inoxidable A2, para la fijación de la subestructura soporte.
Incluye: Limpieza y preparación de la superficie soporte. Replanteo de las juntas de contracción y paños de trabajo. Replanteo del despiece del revestimiento y de los puntos de anclaje de la subestructura soporte. Fijación de la subestructura soporte a la hoja principal y a la losa. Preparación del revestimiento. Aplomado, nivelación y alineación del revestimiento. Fijación definitiva del revestimiento a la subestructura soporte. Realización de todos los trabajos necesarios para la resolución de los huecos. Limpieza final del paramento.
Criterio de medición de proyecto: Superficie medida según documentación gráfica de Proyecto, sin deducir huecos menores de 1 m², deduciendo el 50% de los huecos entre 1 y 2 m² y el 100% de los huecos mayores de 2 m², añadiendo a cambio, en estos últimos, la superficie de la parte interior del hueco, correspondiente al desarrollo de jambas y dinteles. En los huecos que no se deduzcan, o que se deduzcan parcialmente, están incluidos los trabajos de realizar la superficie interior del hueco.
Criterio de medición de obra: Se medirá la superficie realmente ejecutada según especificaciones de Proyecto, sin deducir huecos menores de 1 m², deduciendo el 50% de los huecos entre 1 y 2 m² y el 100% de los huecos mayores de 2 m², añadiendo a cambio, en estos últimos, la superficie de la parte interior del hueco, correspondiente al desarrollo de jambas y dinteles. En los huecos que no se deduzcan, o que se deduzcan parcialmente, están incluidos los trabajos de realizar la superficie interior del hueco.
Criterio de valoración económica: El precio no incluye el aislamiento térmico ni la resolución de puntos singulares.

| Código | Ud | Descripción | Rendimiento | Precio | Importe |
|---|---|---|---|---|---|
| mt18bgg020gaaf1a | m² | Baldosa cerámica de gres porcelánico, estilo cemento, serie Meteor "GRESPANIA", acabado brillo, color antracita, 30x60 cm y 10 mm de espesor, capacidad de absorción de agua E<0,5%. (material) | 1.000 | 1069.52 | 1069.52 |
| mt19agp100b | m² | Subestructura soporte, para la sustentación del revestimiento exterior de placas cerámicas mediante el sistema de anclaje visto de grapa DGV "GRESPANIA", formada por: perfiles verticales en T y en L, de aluminio extruido de aleación 6063 con tratamiento térmico T6, escuadras de carga y escuadras de apoyo, de aluminio extruido de aleación 6063 con tratamiento térmico T6, y grapas con uña vista, de acero inoxidable AISI 304; con tornillos autotaladrantes de acero inoxidable A2 o remaches de aluminio para la fijación de las grapas a los perfiles verticales y de los perfiles verticales a las escuadras, adhesivo de poliuretano para la fijación del revestimiento a la subestructura soporte, tirafondos de acero inoxidable A2 y tacos de nylon para la fijación de los perfiles a la hoja principal y anclajes mecánicos de expansión, de acero inoxidable A2 para la fijación de los perfiles a la losa. (material) | 1.000 | 886.26 | 886.26 |
| op00ato010 |  | Atornillador. | 1.000 | 0.00 | 0.00 |
| mo052 | h | Montador de sistemas de fachadas prefabricadas. (mano de obra) | 1.526 | 73.85 | 112.70 |
| mo099 | h | Ayudante de montador de sistemas de fachadas prefabricadas. (mano de obra) | 1.526 | 53.32 | 81.37 |
| % | % | Herramienta menor | 2 % | 2149.85 | 43.00 |
|  |  | Costes directos |  |  | 2192.85 |
