# Limpieza mecánica de fachada de mampostería en buen estado de conservación, mediante proyección controlada de chorro de abrasivo seco (piedra pómez), considerando un grado de complejidad bajo

- Propiedad del archivo: CYPE INGENIEROS, S.A.
- Formato: FIEBDC-3/2002
- Ámbito geográfico: Honduras
- Divisa: HNL
- Costes indirectos: 3.00 %
- Gastos generales: 13.00 %
- Beneficio industrial: 6.00 %
- IVA: 15.00 %

## F Muros exteriores e interiores

### FZ Limpieza y tratamientos superficiales

#### FZB Limpieza mecánica

**FZB010** m² Limpieza mecánica de fachada de mampostería en buen estado de conservación, mediante proyección controlada de chorro de abrasivo seco (piedra pómez), considerando un grado de complejidad bajo.
Limpieza mecánica de fachada de mampostería en buen estado de conservación, mediante proyección en seco de chorro de abrasivo (piedra pómez) a baja presión, controlada mediante boquillas recambiables y regulables, modificando la presión, la distancia de aplicación y el diámetro de las boquillas, en función de la naturaleza y las condiciones de la superficie a limpiar. Incluso parte proporcional de pruebas previas necesarias para ajustar los parámetros de la limpieza y evitar daños en los materiales, transporte, montaje y desmontaje de equipo; inspección general de la fachada y eliminación de aquellos elementos que pudieran desprenderse; acopio, retirada y carga de la arena proyectada y restos generados sobre camión o contenedor; considerando un grado de complejidad bajo.
Incluye: Montaje y preparación del equipo. Realización de pruebas para ajuste de los parámetros de limpieza. Aplicación mecánica del chorro de abrasivo. Desmontaje del equipo. Limpieza de la superficie soporte. Retirada y acopio del material proyectado y los restos generados. Carga del material proyectado y los restos generados sobre camión o contenedor.
Criterio de medición de proyecto: Superficie medida según documentación gráfica de Proyecto.
Criterio de medición de obra: Se medirá la superficie realmente ejecutada según especificaciones de Proyecto.

| Código | Ud | Descripción | Rendimiento | Precio | Importe |
|---|---|---|---|---|---|
| mt08lim010e | kg | Abrasivo para limpieza mediante chorro a presión, formado por partículas de piedra pómez. (material) | 5.952 | 20.07 | 119.46 |
| mq08lch010 | h | Equipo de chorro de arena a presión. (maquinaria) | 0.396 | 55.50 | 21.98 |
| mo020 | h | Albañil. (mano de obra) | 0.439 | 71.73 | 31.49 |
| mo112 | h | Peón especializado de albañilería. (mano de obra) | 0.439 | 52.14 | 22.89 |
| % | % | Herramienta menor | 2 % | 195.82 | 3.92 |
|  |  | Costes directos |  |  | 199.74 |
