# Recibido de bastidor para cajón de persiana

- Propiedad del archivo: CYPE INGENIEROS, S.A.
- Formato: FIEBDC-3/2002
- Ámbito geográfico: Honduras
- Divisa: HNL
- Costes indirectos: 3.00 %
- Gastos generales: 13.00 %
- Beneficio industrial: 6.00 %
- IVA: 15.00 %

## H Remates y ayudas

### HE Recibidos

#### HEP Persianas y cierres

**HEP010** Ud Recibido de bastidor para cajón de persiana.
Recibido de bastidor para cajón de persiana, con pasta de yeso B1.
Incluye: Replanteo. Nivelación y aplomado. Apuntalamiento. Fijación del elemento.
Criterio de medición de proyecto: Número de unidades previstas, según documentación gráfica de Proyecto.
Criterio de medición de obra: Se medirá el número de unidades realmente ejecutadas según especificaciones de Proyecto.

| Código | Ud | Descripción | Rendimiento | Precio | Importe |
|---|---|---|---|---|---|
| mt09pye010b | m³ | Pasta de yeso de construcción B1. (material) | 0.015 | 3671.08 | 55.07 |
| mo020 | h | Albañil. (mano de obra) | 0.834 | 115.52 | 96.34 |
| mo113 | h | Peón de albañilería. (mano de obra) | 0.834 | 83.20 | 69.39 |
| % | % | Herramienta menor | 2 % | 220.80 | 4.42 |
|  |  | Costes directos |  |  | 225.22 |
