# Cubrepilar de concreto polímero de superficie pulida

- Propiedad del archivo: CYPE INGENIEROS, S.A.
- Formato: FIEBDC-3/2002
- Ámbito geográfico: Honduras
- Divisa: HNL
- Costes indirectos: 3.00 %
- Gastos generales: 13.00 %
- Beneficio industrial: 6.00 %
- IVA: 15.00 %

## H Remates y ayudas

### HR Remates

#### HRP De concreto polímero

**HRP010** Ud Cubrepilar de concreto polímero de superficie pulida, color a elegir, de 400x400 mm, con anclaje metálico de acero inoxidable y grava adherida a la superficie en su cara inferior; colocación con adhesivo cementoso flexible y de gran adherencia, C2 S2 sobre una capa de regularización de mortero de cemento, confeccionado en obra, con aditivo hidrófugo, dosificación 1:3, sobre el que se introducen los anclajes metálicos.
Cubrepilar de concreto polímero de superficie pulida, color a elegir, de 400x400 mm, con anclaje metálico de acero inoxidable y grava adherida a la superficie en su cara inferior; colocación con adhesivo cementoso flexible y de gran adherencia, C2 S2 sobre una capa de regularización de mortero de cemento, confeccionado en obra, con aditivo hidrófugo, dosificación 1:3, sobre el que se introducen los anclajes metálicos.
Incluye: Replanteo de la pieza. Preparación de la superficie soporte. Colocación, aplomado, nivelación y alineación de la pieza. Limpieza.
Criterio de medición de proyecto: Número de unidades previstas, según documentación gráfica de Proyecto.
Criterio de medición de obra: Se medirá el número de unidades realmente ejecutadas según especificaciones de Proyecto.

| Código | Ud | Descripción | Rendimiento | Precio | Importe |
|---|---|---|---|---|---|
| mt08aaa010a | m³ | Agua. (material) | 0.006 | 32.32 | 0.19 |
| mt01arg005a | t | Arena de cantera, para mortero mezclado en obra. (material) | 0.007 | 439.41 | 3.08 |
| mt08cem000i | kg | Cemento gris en sacos. (material) | 2.250 | 3.52 | 7.92 |
| mt08adt010 | kg | Aditivo hidrófugo para impermeabilización de morteros u concretos. (material) | 0.045 | 25.86 | 1.16 |
| mt20wwa040 | kg | Adhesivo cementoso flexible y de gran adherencia, C2 S2. (material) | 0.960 | 13.16 | 12.63 |
| mt20aho030k | Ud | Cubrepilar de concreto polímero de superficie pulida, color a elegir, de 400x400 mm, con anclaje metálico de acero inoxidable y grava adherida a la superficie en su cara inferior. (material) | 1.000 | 1584.52 | 1584.52 |
| mq06hor010 | h | Mezcladora de concreto. (maquinaria) | 0.006 | 32.60 | 0.20 |
| op00amo010 |  | Amoladora o radial. | 1.000 | 0.00 | 0.00 |
| mo020 | h | Albañil. (mano de obra) | 0.321 | 71.73 | 23.03 |
| mo113 | h | Peón de albañilería. (mano de obra) | 0.373 | 51.22 | 19.11 |
| % | % | Herramienta menor | 2 % | 1651.84 | 33.04 |
|  |  | Costes directos |  |  | 1684.88 |
