# Colocación y fijación de puertas exteriores y ventanas de hasta 2 m² de superficie

- Propiedad del archivo: CYPE INGENIEROS, S.A.
- Formato: FIEBDC-3/2002
- Ámbito geográfico: Honduras
- Costes indirectos: 3.00 %
- Gastos generales: 13.00 %
- Beneficio industrial: 6.00 %
- IVA: 15.00 %

## H Remates y ayudas

### HY Ayudas

#### HYR Recibidos

**HYR040** Ud Colocación y fijación de puertas exteriores y ventanas de hasta 2 m² de superficie, mediante recibido al paramento de las patillas de anclaje con mortero de cemento, confeccionado en obra, con aditivo hidrófugo, dosificación 1:6.
Colocación y fijación de puertas exteriores y ventanas de aluminio, acero o PVC de hasta 2 m² de superficie, mediante recibido al paramento de las patillas de anclaje con mortero de cemento, confeccionado en obra, con aditivo hidrófugo, dosificación 1:6. Incluso parte proporcional de replanteo, apertura y tapado de huecos para los anclajes, apuntalamiento, nivelación y aplomado.
Incluye: Replanteo. Apertura de huecos. Nivelación y aplomado. Apuntalamiento. Tapado de huecos.
Criterio de medición de proyecto: Número de unidades previstas, según documentación gráfica de Proyecto.
Criterio de medición de obra: Se medirá el número de unidades realmente ejecutadas según especificaciones de Proyecto.

| Código | Ud | Descripción | Rendimiento | Precio | Importe |
|---|---|---|---|---|---|
| mt08aaa010a | m³ | Agua. (material) | 0.006 | 1.31 | 0.01 |
| mt01arg005a | t | Arena de cantera, para mortero mezclado en obra. (material) | 0.016 | 18.09 | 0.29 |
| mt08cem000i | kg | Cemento gris en sacos. (material) | 2.500 | 0.14 | 0.35 |
| mt08adt010 | kg | Aditivo hidrófugo para impermeabilización de morteros u concretos. (material) | 0.050 | 1.05 | 0.05 |
| mq06hor010 | h | Mezcladora de concreto. (maquinaria) | 0.008 | 1.15 | 0.01 |
| mo020 | h | Albañil. (mano de obra) | 0.874 | 2.03 | 1.77 |
| mo113 | h | Peón de albañilería. (mano de obra) | 0.971 | 1.44 | 1.40 |
| % | % | Costes directos complementarios | 2 % | 3.88 | 0.08 |
|  |  | Costes directos |  |  | 3.96 |
