# Sistema de protección pasiva contra incendios de ducto metálico horizontal de ventilación

- Propiedad del archivo: CYPE INGENIEROS, S.A.
- Formato: FIEBDC-3/2002
- Ámbito geográfico: Honduras
- Divisa: HNL
- Costes indirectos: 3.00 %
- Gastos generales: 13.00 %
- Beneficio industrial: 6.00 %
- IVA: 15.00 %

## I Instalaciones

### IO Contra incendios

#### IOJ Protección pasiva contra incendios

**IOJ031** m² Sistema de protección pasiva contra incendios de ducto metálico horizontal de ventilación, protegido en sus 4 caras, para garantizar una resistencia al fuego interior de 120 minutos y una resistencia al fuego exterior de 180 minutos, sistema K271.es "KNAUF", mediante recubrimiento con láminas de yeso Fireboard GM-F, fijadas con grapas. Incluso estructura soporte, elementos de fijación, pasta y cinta para el tratamiento de juntas.
Sistema de protección pasiva contra incendios de ducto metálico horizontal de ventilación, protegido en sus 4 caras, para garantizar una resistencia al fuego interior de 120 minutos y una resistencia al fuego exterior de 180 minutos, sistema K271.es "KNAUF", mediante recubrimiento con láminas de yeso Fireboard GM-F, fijadas con grapas. Incluso estructura soporte, elementos de fijación, pasta y cinta para el tratamiento de juntas.
Incluye: Replanteo. Marcado, montaje y posterior anclaje de la estructura soporte. Corte y ajuste de las placas. Montaje y fijación de las placas, formando el recubrimiento del ducto. Tratamiento de juntas.
Criterio de medición de proyecto: Superficie medida según documentación gráfica de Proyecto.
Criterio de medición de obra: Se medirá la superficie realmente ejecutada según especificaciones de Proyecto.

| Código | Ud | Descripción | Rendimiento | Precio | Importe |
|---|---|---|---|---|---|
| mt41www050 | Ud | Repercusión, por m², de estructura soporte para el recubrimiento con láminas de yeso de los ductos autoportantes de ventilación. (material) | 1.000 | 85.89 | 85.89 |
| mt12pmk010c | m² | Lámina de yeso reforzada con tejido de fibra GM-F / 1200 / 2600 / 25 / con los bordes longitudinales cuadrados, especial Fireboard GM-F "KNAUF" con alma de yeso y caras revestidas con una lámina de fibra de vidrio; Euroclase A1 de reacción al fuego. (material) | 2.255 | 582.68 | 1313.94 |
| mt12psg115 | Ud | Grapa para fijación de placas, según DIN 18182. (material) | 12.000 | 5.53 | 66.36 |
| mt12pmk012a | kg | Pasta de juntas Fireboard Spachtel "KNAUF", de fraguado normal (45 minutos), rango de temperatura de trabajo de 10 a 35°C, Euroclase A1 de reacción al fuego, para aplicación manual con cinta de juntas. (material) | 0.100 | 25.78 | 2.58 |
| mt12pmk013 | m | Cinta de juntas Fireboard "KNAUF". (material) | 0.400 | 1.22 | 0.49 |
| mo053 | h | Montador de prefabricados interiores. (mano de obra) | 0.862 | 73.85 | 63.66 |
| mo100 | h | Ayudante de montador de prefabricados interiores. (mano de obra) | 0.862 | 53.32 | 45.96 |
| % | % | Herramienta menor | 2 % | 1578.88 | 31.58 |
|  |  | Costes directos |  |  | 1610.46 |
