# Reparación de puertas exteriores y ventanas de aluminio "in situ", con un grado de deterioro mínimo, mediante la corrección de descuadres y sustitución de herrajes deteriorados

- Propiedad del archivo: CYPE INGENIEROS, S.A.
- Formato: FIEBDC-3/2002
- Ámbito geográfico: Honduras
- Costes indirectos: 3.00 %
- Gastos generales: 13.00 %
- Beneficio industrial: 6.00 %
- IVA: 15.00 %

## L Puertas, ventanas, closets, vidrios y protecciones solares

### LC Perfilería para puertas y ventanas

#### LCZ Reparaciones

**LCZ010** m² Reparación de puertas exteriores y ventanas de aluminio "in situ", con un grado de deterioro mínimo, mediante la corrección de descuadres y sustitución de herrajes deteriorados.
Reparación de puertas exteriores y ventanas de aluminio "in situ", con un grado de deterioro mínimo, mediante la corrección de descuadres y sustitución de herrajes deteriorados. Incluso parte proporcional de reposición de revestimientos y pinturas de los paramentos situados en zonas adyacentes a la intervención.
Incluye: Corrección de descuadres. Sustitución de los herrajes deteriorados.
Criterio de medición de proyecto: Superficie medida según documentación gráfica de Proyecto, incluyendo los premarcos.
Criterio de medición de obra: Se medirá la superficie realmente ejecutada según especificaciones de Proyecto.

| Código | Ud | Descripción | Rendimiento | Precio | Importe |
|---|---|---|---|---|---|
| mo018 | h | Fierrero. (mano de obra) | 1.524 | 2.08 | 3.17 |
| mo059 | h | Ayudante de fierrero. (mano de obra) | 1.524 | 1.52 | 2.32 |
| % | % | Herramienta menor | 2 % | 5.49 | 0.11 |
|  |  | Costes directos |  |  | 5.60 |
