# Persiana veneciana exterior

- Propiedad del archivo: CYPE INGENIEROS, S.A.
- Formato: FIEBDC-3/2002
- Ámbito geográfico: Honduras
- Divisa: HNL
- Costes indirectos: 3.00 %
- Gastos generales: 13.00 %
- Beneficio industrial: 6.00 %
- IVA: 15.00 %

## L Puertas, ventanas, closets, fierrería, vidrios y protecciones solares

### LS Protecciones solares

#### LSN Persianas venecianas

**LSN010** Ud Persiana veneciana exterior.
Persiana veneciana exterior de aluminio, de 600 mm de anchura y de 1000 mm de altura, con lamas orientables perfiladas de 50 mm de aluminio resistente a la corrosión de color blanco, cajón superior de aluminio de 57x52 cm de sección y guías de cables envainados, accionamiento manual mediante manija fija con maniobra desde el exterior, en el lado derecho; fijada en el dintel con anclajes mecánicos. Incluso herrajes y accesorios.
Incluye: Replanteo. Anclaje al paramento de los elementos de fijación. Montaje de la persiana veneciana. Montaje de los accesorios del accionamiento.
Criterio de medición de proyecto: Número de unidades previstas, según documentación gráfica de Proyecto.
Criterio de medición de obra: Se medirá el número de unidades realmente ejecutadas según especificaciones de Proyecto.

| Código | Ud | Descripción | Rendimiento | Precio | Importe |
|---|---|---|---|---|---|
| mt44vem010aaaa | Ud | Persiana veneciana exterior de aluminio, de 600 mm de anchura y de 1000 mm de altura, con lamas orientables perfiladas de 50 mm de aluminio resistente a la corrosión de color blanco, cajón superior de aluminio de 57x52 cm de sección y guías de cables envainados, incluso anclajes mecánicos para fijación al soporte. (material) | 1.000 | 8092.35 | 8092.35 |
| mt44vem020a | Ud | Manija fija para maniobra desde el exterior, en el lado derecho. (material) | 1.000 | 297.51 | 297.51 |
| op00tal010 |  | Taladro. | 1.000 | 0.00 | 0.00 |
| mo011 | h | Montador. (mano de obra) | 1.905 | 123.93 | 236.09 |
| mo080 | h | Ayudante de montador. (mano de obra) | 2.858 | 90.13 | 257.59 |
| % | % | Herramienta menor | 2 % | 8883.54 | 177.67 |
|  |  | Costes directos |  |  | 9061.21 |
