# Aislamiento térmico reflexivo de frentes de losa y columnas embebidas en el espesor de la fachada

- Propiedad del archivo: CYPE INGENIEROS, S.A.
- Formato: FIEBDC-3/2002
- Ámbito geográfico: Honduras
- Divisa: HNL
- Costes indirectos: 3.00 %
- Gastos generales: 13.00 %
- Beneficio industrial: 6.00 %
- IVA: 15.00 %

## N Aislamientos e impermeabilizaciones

### NR Aislamientos térmicos reflexivos

#### NRJ Puentes térmicos

**NRJ010** m² Aislamiento térmico reflexivo de frentes de losa y columnas embebidas en el espesor de la fachada, formado por complejo multicapa, compuesto de dos láminas de poliéster metalizado microperforado, tres capas de algodón de 100 g/m², cinco láminas reflectantes y tres capas de guata de poliéster de 135 g/m², de 40 mm de espesor total, con una resistencia térmica de 1,111 m²K/W y una conductividad térmica de 0,036 W/(mK). Incluso adhesivo cementoso para la fijación del aislante a la estructura previamente desencofrada y cinta autoadhesiva para sellado de juntas.
Aislamiento térmico reflexivo de frentes de losa y columnas embebidas en el espesor de la fachada, formado por complejo multicapa, compuesto de dos láminas de poliéster metalizado microperforado, tres capas de algodón de 100 g/m², cinco láminas reflectantes y tres capas de guata de poliéster de 135 g/m², de 40 mm de espesor total, con una resistencia térmica de 1,111 m²K/W y una conductividad térmica de 0,036 W/(mK). Incluso adhesivo cementoso para la fijación del aislante a la estructura previamente desencofrada y cinta autoadhesiva para sellado de juntas.
Incluye: Preparación y corte del aislante. Fijación del aislante a la estructura. Sellado de juntas.
Criterio de medición de proyecto: Superficie medida según documentación gráfica de Proyecto.
Criterio de medición de obra: Se medirá la superficie realmente ejecutada según especificaciones de Proyecto.

| Código | Ud | Descripción | Rendimiento | Precio | Importe |
|---|---|---|---|---|---|
| mt16arw010may | m² | Complejo multicapa compuesto de dos láminas de poliéster metalizado microperforado, tres capas de algodón de 100 g/m², cinco láminas reflectantes y tres capas de guata de poliéster de 135 g/m², de 40 mm de espesor total, con una resistencia térmica de 1,111 m²K/W y una conductividad térmica de 0,036 W/(mK), suministrado en rollos de 1,50x10 m. (material) | 1.050 | 489.09 | 513.54 |
| mt16aaa010 | kg | Mortero adhesivo para fijación de materiales aislantes. (material) | 9.000 | 6.62 | 59.58 |
| mt16arw100b | m | Cinta autoadhesiva de aluminio, con adhesivo acrílico, de 0,03 mm de espesor y 75 mm de anchura, para sellado de juntas. (material) | 0.800 | 8.36 | 6.69 |
| mo054 | h | Montador de aislamientos. (mano de obra) | 0.120 | 73.85 | 8.86 |
| mo101 | h | Ayudante de montador de aislamientos. (mano de obra) | 0.120 | 53.32 | 6.40 |
| % | % | Herramienta menor | 2 % | 595.07 | 11.90 |
|  |  | Costes directos |  |  | 606.97 |
