# Carpintería de aluminio lacado color blanco para puerta practicable con lámina opaca, perfilería para tres o más hojas, serie S-40x40, con marca de calidad QUALICOAT

- Propiedad del archivo: CYPE INGENIEROS, S.A.
- Formato: FIEBDC-3/2002
- Ámbito geográfico: Honduras
- Costes indirectos: 3.00 %
- Gastos generales: 13.00 %
- Beneficio industrial: 6.00 %
- IVA: 15.00 %

## P Muros interiores

### PA Armarios

#### PAI De instalaciones

**PAI020** m² Carpintería de aluminio lacado color blanco para puerta practicable con lámina opaca, perfilería para tres o más hojas, serie S-40x40, con marca de calidad QUALICOAT.
Suministro y montaje de carpintería de aluminio lacado color blanco para puerta practicable con lámina opaca, perfilería para tres o más hojas, serie S-40x40, con marca de calidad QUALICOAT; compuesta por perfiles extrusionados formando marcos y hojas de 1,5 mm de espesor mínimo en perfiles estructurales, herrajes de colgar y apertura, tornillería de acero inoxidable, elementos de estanqueidad, accesorios y utillajes de mecanizado homologados. Incluso p/p de garras de fijación, sellado perimetral de juntas por medio de un cordón de silicona neutra, cerradura triangular, rejillas de ventilación y ajuste final en obra. Totalmente montada.
Incluye: Marcado de puntos de fijación y aplomado del marco. Fijación del marco al paramento. Sellado de juntas. Colocación de la puerta de registro. Colocación de herrajes de cierre y accesorios.
Criterio de medición de proyecto: Superficie del hueco a cerrar, medida según documentación gráfica de Proyecto.
Criterio de medición de obra: Se medirá, con las dimensiones del hueco, la superficie realmente ejecutada según especificaciones de Proyecto.

| Código | Ud | Descripción | Rendimiento | Precio | Importe |
|---|---|---|---|---|---|
| mt25pfb011f | m² | Carpintería de aluminio lacado color blanco para puerta practicable con lámina opaca, perfilería para tres o más hojas, serie S-40x40, con marca de calidad QUALICOAT, incluso p/p de cerradura triangular y rejillas de ventilación. (material) | 1.000 | 64.58 | 64.58 |
| op00ato010 |  | Atornillador. | 1.000 | 0.00 | 0.00 |
| mo019 | h | Albañil. (mano de obra) | 0.242 | 2.97 | 0.72 |
| mo075 | h | Ayudante de construcción. (mano de obra) | 0.242 | 2.01 | 0.49 |
| % | % | Costes directos complementarios | 2 % | 65.79 | 1.32 |
|  |  | Costes directos |  |  | 67.11 |
