# Muro interior desmontable formada por mampara acristalada de 4x2,9 m con luna pulida incolora y perfilería de aluminio prelacado

- Propiedad del archivo: CYPE INGENIEROS, S.A.
- Formato: FIEBDC-3/2002
- Ámbito geográfico: Honduras
- Costes indirectos: 3.00 %
- Gastos generales: 13.00 %
- Beneficio industrial: 6.00 %
- IVA: 15.00 %

## P Muros interiores

### PM Mamparas

#### PML Aluminio

**PML010** Ud Muro interior desmontable formada por mampara acristalada de 4x2,9 m con luna pulida incolora y perfilería de aluminio prelacado, con puerta interior de aluminio prelacado de 2,10x0,90 m y remate superior de aluminio prelacado.
Suministro y montaje de muro interior desmontable formada por mampara acristalada de 4x2,9 m, con luna pulida incolora, puerta interior de aluminio prelacado de 2,10x0,90 m, perfilería de aluminio prelacado y remate superior de panel machihembrado compuesto por dos láminas de aluminio prelacado con aislamiento intermedio de lana mineral. Incluso p/p de herrajes, remates, sellado de juntas, soportes, encuentros con otros tipos de paramentos, colocación de canalizaciones para instalaciones y cajeados para materiales eléctricos. Totalmente terminada.
Incluye: Replanteo y marcado de los puntos de fijación. Aplomado, nivelación y fijación de los perfiles que forman el entramado. Colocación y fijación del empanelado. Colocación de la canalización para instalaciones. Tratamiento de las juntas del panel. Remate del perímetro del elemento, por las dos caras.
Criterio de medición de proyecto: Número de unidades previstas, según documentación gráfica de Proyecto.
Criterio de medición de obra: Se medirá el número de unidades realmente ejecutadas según especificaciones de Proyecto.

| Código | Ud | Descripción | Rendimiento | Precio | Importe |
|---|---|---|---|---|---|
| mt26mal010a | m² | Panel ciego machihembrado para mamparas, formado por dos láminas de aluminio prelacado con aislamiento intermedio de lana mineral de conductividad térmica 0,039 W/(mK). (material) | 2.250 | 61.63 | 138.67 |
| mt26mal020a | m | Perfil en "U" de aluminio prelacado para mamparas. (material) | 5.900 | 7.06 | 41.65 |
| mt26mal030a | m | Zócalo de aluminio prelacado para mamparas. (material) | 3.000 | 9.04 | 27.12 |
| mt21vpi010d | m² | Luna pulida incolora, 8 mm. (material) | 6.300 | 30.84 | 194.29 |
| mt26mac040 | m | Perfil de aluminio lacado para recibido del vidrio en mamparas. (material) | 14.400 | 5.30 | 76.32 |
| mt26mal050a | Ud | Puerta sencilla de una hoja de aluminio prelacado para colocar en mamparas, incluso p/p de herrajes. (material) | 1.000 | 358.52 | 358.52 |
| op00ato010 |  | Atornillador. | 1.000 | 0.00 | 0.00 |
| mo010 | h | Montador. (mano de obra) | 8.398 | 3.07 | 25.78 |
| mo078 | h | Ayudante de montador. (mano de obra) | 8.398 | 2.01 | 16.88 |
| % | % | Costes directos complementarios | 2 % | 879.23 | 17.58 |
|  |  | Costes directos |  |  | 896.81 |
