# Forrado de viga metálica descolgada de la losa

- Propiedad del archivo: CYPE INGENIEROS, S.A.
- Formato: FIEBDC-3/2002
- Ámbito geográfico: Honduras
- Costes indirectos: 3.00 %
- Gastos generales: 13.00 %
- Beneficio industrial: 6.00 %
- IVA: 15.00 %

## P Muros interiores

### PR Remates

#### PRF Forrados

**PRF020** m² Forrado de viga metálica descolgada de la losa, por las dos caras del alma, con ladrillo cerámico hueco sencillo, para revestir, 24x11,5x4 cm, recibido con mortero de cemento 1:6, acabado con enfoscado a buena vista con mortero de cemento 1:3, armado y reforzado con malla antiálcalis.
Formación de forrado de viga metálica descolgada de la losa, por las dos caras del alma, realizado mediante mampostería de ladrillo cerámico hueco sencillo, para revestir, 24x11,5x4 cm, recibida con mortero de cemento 1:6, acabado con enfoscado a buena vista con mortero de cemento 1:3, armado y reforzado con malla antiálcalis. Incluso p/p de nivelación y aplomado, mermas y roturas y limpieza.
Incluye: Colocación de los ladrillos, previamente humedecidos, por hiladas enteras. Repaso de juntas y limpieza. Colocación de la malla. Aplicación del mortero. Acabado superficial. Curado del mortero.
Criterio de medición de proyecto: Superficie construida, medida según documentación gráfica de Proyecto.
Criterio de medición de obra: Se medirá la superficie realmente ejecutada según especificaciones de Proyecto.

| Código | Ud | Descripción | Rendimiento | Precio | Importe |
|---|---|---|---|---|---|
| mt04lvc010a | Ud | Ladrillo cerámico hueco sencillo, para revestir, 24x11,5x4 cm. (material) | 34.000 | 0.09 | 3.06 |
| mt09mor010c | m³ | Mortero de cemento CEM II/B-P 32,5 N tipo M-5, confeccionado en obra con 250 kg/m³ de cemento y una proporción en volumen 1/6. (material) | 0.005 | 115.30 | 0.58 |
| mt09mor010f | m³ | Mortero de cemento CEM II/B-P 32,5 N tipo M-15, confeccionado en obra con 450 kg/m³ de cemento y una proporción en volumen 1/3. (material) | 0.015 | 149.30 | 2.24 |
| mt09var030a | m² | Malla de fibra de vidrio tejida, con impregnación de PVC, de 10x10 mm de luz, antiálcalis, de 115 a 125 g/m² y 500 µ de espesor, para armar revoques tradicionales, enfoscados y morteros. (material) | 1.050 | 1.24 | 1.30 |
| mo019 | h | Albañil. (mano de obra) | 1.396 | 2.97 | 4.15 |
| mo111 | h | Peón de albañilería. (mano de obra) | 1.117 | 1.93 | 2.16 |
| % | % | Costes directos complementarios | 2 % | 13.49 | 0.27 |
|  |  | Costes directos |  |  | 13.76 |
