# Sustitución de material de fraguado en piso cerámico de techo plano

- Propiedad del archivo: CYPE INGENIEROS, S.A.
- Formato: FIEBDC-3/2002
- Ámbito geográfico: Honduras
- Divisa: HNL
- Costes indirectos: 3.00 %
- Gastos generales: 13.00 %
- Beneficio industrial: 6.00 %
- IVA: 15.00 %

## Q Cubiertas

### QA Planos transitables, no ventilados

#### QAW Sustituciones

**QAW030** m² Sustitución de material de fraguado en piso cerámico de techo plano.
Vaciado y limpieza del material de fraguado en piso de cerámica con junta abierta (separación entre 3 y 15 mm) de techo plano transitable, sustituyéndolo por mortero de juntas cementoso mejorado, con absorción de agua reducida y resistencia elevada a la abrasión tipo CG 2 W A, color blanco, para juntas de 2 a 15 mm. Incluso preparación de la zona de trabajo y protección de los elementos del entorno que deban mantenerse, limpieza del piso, acopio y retirada de los restos de obra.
Incluye: Vaciado y limpieza del material de rejuntado. Fraguado del piso. Limpieza del pavimento. Retirada y carga de los restos de obra.
Criterio de medición de proyecto: Superficie medida según documentación gráfica de Proyecto.
Criterio de medición de obra: Se medirá la superficie realmente ejecutada según especificaciones de Proyecto.

| Código | Ud | Descripción | Rendimiento | Precio | Importe |
|---|---|---|---|---|---|
| mt09mcp020bB | kg | Mortero de juntas cementoso mejorado, con absorción de agua reducida y resistencia elevada a la abrasión, tipo CG2 W A, color blanco, para juntas de 2 a 15 mm, a base de cemento de alta resistencia, agregados seleccionados, aditivos especiales y pigmentos, con efecto antimoho, antiverdín y preventivo de las eflorescencias, hidrorrepelente, especial para rejuntado de todo tipo de piezas cerámicas y piedras naturales en zonas de proliferación de microorganismos. (material) | 0.010 | 35.97 | 0.36 |
| mo061 | h | Ayudante de colocador de pisos. (mano de obra) | 0.144 | 86.35 | 12.43 |
| % | % | Herramienta menor | 2 % | 12.79 | 0.26 |
|  |  | Costes directos |  |  | 13.05 |
