# Limatesa de teja cerámica

- Propiedad del archivo: CYPE INGENIEROS, S.A.
- Formato: FIEBDC-3/2002
- Ámbito geográfico: Honduras
- Divisa: HNL
- Costes indirectos: 3.00 %
- Gastos generales: 13.00 %
- Beneficio industrial: 6.00 %
- IVA: 15.00 %

## Q Cubiertas

### QR Remates

#### QRL Limahoyas, limatesas y cumbreras

**QRL030** m Limatesa de teja cerámica.
Formación de limatesa con caballetes cerámicos, color rojo, para tejas curvas, recibidos con mortero de cemento, confeccionado en obra, dosificación 1:6. Incluso traslapes.
Incluye: Colocación de las tejas con mortero.
Criterio de medición de proyecto: Longitud medida en verdadera magnitud, según documentación gráfica de Proyecto.
Criterio de medición de obra: Se medirá, en verdadera magnitud, la longitud realmente ejecutada según especificaciones de Proyecto.

| Código | Ud | Descripción | Rendimiento | Precio | Importe |
|---|---|---|---|---|---|
| mt13tac011a | Ud | Caballete cerámico, color rojo, para tejas curvas. (material) | 3.000 | 23.24 | 69.72 |
| mt08aaa010a | m³ | Agua. (material) | 0.006 | 35.66 | 0.21 |
| mt01arg005a | t | Arena de cantera, para mortero mezclado en obra. (material) | 0.049 | 480.74 | 23.56 |
| mt08cem000i | kg | Cemento gris en sacos. (material) | 7.500 | 3.88 | 29.10 |
| mq06hor010 | h | Mezcladora de concreto. (maquinaria) | 0.024 | 39.31 | 0.94 |
| mo020 | h | Albañil. (mano de obra) | 0.347 | 90.93 | 31.55 |
| mo112 | h | Peón especializado de albañilería. (mano de obra) | 0.455 | 66.49 | 30.25 |
| % | % | Herramienta menor | 2 % | 185.33 | 3.71 |
|  |  | Costes directos |  |  | 189.04 |
