# Cobertura de lámina perfilada de acero

- Propiedad del archivo: CYPE INGENIEROS, S.A.
- Formato: FIEBDC-3/2002
- Ámbito geográfico: Honduras
- Divisa: HNL
- Costes indirectos: 3.00 %
- Gastos generales: 13.00 %
- Beneficio industrial: 6.00 %
- IVA: 15.00 %

## Q Cubiertas

### QU Componentes de cubiertas inclinadas y curvas

#### QUM De láminas de acero y paneles sándwich

**QUM010** m² Cobertura de lámina perfilada de acero.
Cobertura de lámina perfilada trapezoidal de acero prelacado, espesor 0,6 mm, 30 mm de altura de perfil y 204 mm de intereje, colocada con un traslape de la chapa superior de 200 mm y un traslape lateral de un trapecio y fijada mecánicamente sobre entramado liviano metálico, en cubierta inclinada, con una pendiente mayor del 5%. Incluso accesorios de fijación de las láminas.
Criterio de valoración económica: El precio no incluye la estructura soporte ni los puntos singulares y las piezas especiales de la cobertura.
Incluye: Limpieza de la superficie soporte. Replanteo de las láminas por faldón. Corte, preparación y colocación de las láminas. Fijación mecánica de las láminas.
Criterio de medición de proyecto: Superficie medida en verdadera magnitud, según documentación gráfica de Proyecto.
Criterio de medición de obra: Se medirá, en verdadera magnitud, la superficie realmente ejecutada según especificaciones de Proyecto.

| Código | Ud | Descripción | Rendimiento | Precio | Importe |
|---|---|---|---|---|---|
| mt13cap010ad | m² | Lámina perfilada trapezoidal de acero prelacado, espesor 0,6 mm, 30 mm de altura de perfil y 204 mm de intereje. (material) | 1.060 | 249.25 | 264.21 |
| mt13cap030b | Ud | Kit de accesorios de fijación, para láminas perfiladas, en cubiertas inclinadas. (material) | 0.200 | 593.45 | 118.69 |
| op00ciz010 |  | Cizalla. | 1.000 | 0.00 | 0.00 |
| op00roe010 |  | Roedora. | 1.000 | 0.00 | 0.00 |
| mo051 | h | Montador de muros exteriores industriales. (mano de obra) | 0.300 | 118.70 | 35.61 |
| mo098 | h | Ayudante de montador de fachadas y techos de paneles metálicos. (mano de obra) | 0.150 | 86.35 | 12.95 |
| % | % | Herramienta menor | 2 % | 431.46 | 8.63 |
|  |  | Costes directos |  |  | 440.09 |
