# Zócalo metálico

- Propiedad del archivo: CYPE INGENIEROS, S.A.
- Formato: FIEBDC-3/2002
- Ámbito geográfico: Honduras
- Divisa: HNL
- Costes indirectos: 3.00 %
- Gastos generales: 13.00 %
- Beneficio industrial: 6.00 %
- IVA: 15.00 %

## R Revestimientos

### RS Pisos

#### RSD Complementos para pisos

**RSD010** m Zócalo metálico.
Zócalo liso de acero inoxidable, de 80 mm de altura, fijado con adhesivo. Incluso preparación y regularización de la superficie soporte, cortes, resolución de esquinas, uniones y encuentros, y limpieza final.
Incluye: Limpieza y preparación de la superficie soporte. Replanteo. Corte del zócalo. Colocación y fijación del zócalo.
Criterio de medición de proyecto: Longitud medida según documentación gráfica de Proyecto, sin incluir huecos de puertas. No se ha incrementado la medición por roturas y recortes, ya que en la descomposición se ha considerado un 5% más de piezas.
Criterio de medición de obra: Se medirá la longitud realmente ejecutada según especificaciones de Proyecto.

| Código | Ud | Descripción | Rendimiento | Precio | Importe |
|---|---|---|---|---|---|
| mt47adc110a | kg | Adhesivo especial de poliuretano bicomponente. (material) | 0.080 | 136.65 | 10.93 |
| mt18rpp020b | m | Zócalo liso de acero inoxidable, de 80 mm de altura, incluso piezas para uniones, resolución de ángulos y terminaciones. (material) | 1.050 | 702.73 | 737.87 |
| mo023 | h | Colocador de pisos. (mano de obra) | 0.156 | 101.08 | 15.77 |
| % | % | Herramienta menor | 2 % | 764.57 | 15.29 |
|  |  | Costes directos |  |  | 779.86 |
