# Escalón para suelo técnico

- Propiedad del archivo: CYPE INGENIEROS, S.A.
- Formato: FIEBDC-3/2002
- Ámbito geográfico: Honduras
- Divisa: HNL
- Costes indirectos: 3.00 %
- Gastos generales: 13.00 %
- Beneficio industrial: 6.00 %
- IVA: 15.00 %

## R Revestimientos

### RS Pisos

#### RSE Técnicos

**RSE110** m Escalón para suelo técnico.
Formación de escalón para suelo técnico, compuesto por paso y contrapaso, realizado con paneles con núcleo de aglomerado de madera de alta densidad, mayor o igual a 650 kg/m³, con revestimiento exterior de seguridad, antideslizante, apoyados sobre pedestales de acero. Incluso replanteo, fijación de los pedestales a la superficie soporte y nivelación de los mismos mediante tuerca. Totalmente montado, con todos los elementos necesarios para su instalación.
Incluye: Replanteo de los ejes de los pedestales y marcado de niveles. Colocación, nivelación y fijación de los pedestales. Colocación de los paneles. Colocación del revestimiento.
Criterio de medición de proyecto: Longitud medida según documentación gráfica de Proyecto.
Criterio de medición de obra: Se medirá la longitud realmente ejecutada según especificaciones de Proyecto.

| Código | Ud | Descripción | Rendimiento | Precio | Importe |
|---|---|---|---|---|---|
| mt12pmm020 | m | Escalón para suelo técnico, compuesto por paso y contrapaso, realizado con paneles con núcleo de aglomerado de madera de alta densidad, mayor o igual a 650 kg/m³, con revestimiento exterior de seguridad, antideslizante; incluso pedestales y cuñas de acero. (material) | 1.000 | 6118.05 | 6118.05 |
| mo011 | h | Montador. (mano de obra) | 0.260 | 118.70 | 30.86 |
| mo080 | h | Ayudante de montador. (mano de obra) | 0.260 | 86.35 | 22.45 |
| % | % | Herramienta menor | 2 % | 6171.36 | 123.43 |
|  |  | Costes directos |  |  | 6294.79 |
