# Marco perimetral para felpudo metálico

- Propiedad del archivo: CYPE INGENIEROS, S.A.
- Formato: FIEBDC-3/2002
- Ámbito geográfico: Honduras
- Divisa: HNL
- Costes indirectos: 3.00 %
- Gastos generales: 13.00 %
- Beneficio industrial: 6.00 %
- IVA: 15.00 %

## R Revestimientos

### RS Pisos

#### RSF Felpudos

**RSF020** m Marco perimetral para felpudo metálico.
Marco perimetral para felpudo metálico, formado por perfiles angulares de acero inoxidable AISI 304, con alas de 20x20 mm de longitud y 3 mm de espesor, instalado en cajeado de piso mediante atornillado. Incluso preparación de la superficie soporte y elementos de fijación.
Incluye: Preparación de la superficie soporte. Colocación y fijación mecánica del perfil.
Criterio de medición de proyecto: Longitud medida según documentación gráfica de Proyecto.
Criterio de medición de obra: Se medirá la longitud realmente ejecutada según especificaciones de Proyecto.

| Código | Ud | Descripción | Rendimiento | Precio | Importe |
|---|---|---|---|---|---|
| mt18fel040a | m | Marco perimetral para felpudo metálico, formado por perfiles angulares de acero inoxidable AISI 304, con alas de 20x20 mm de longitud y 3 mm de espesor y elementos de fijación al soporte. (material) | 1.000 | 292.42 | 292.42 |
| mt20wwa030 | Ud | Cartucho de 310 cm³ de masilla de poliuretano impermeable. (material) | 0.032 | 217.05 | 6.95 |
| op00amo010 |  | Amoladora o radial. | 1.000 | 0.00 | 0.00 |
| mo027 | h | Instalador de moquetas y revestimientos textiles. (mano de obra) | 0.065 | 101.08 | 6.57 |
| % | % | Herramienta menor | 2 % | 305.94 | 6.12 |
|  |  | Costes directos |  |  | 312.06 |
