# Felpudo textil

- Propiedad del archivo: CYPE INGENIEROS, S.A.
- Formato: FIEBDC-3/2002
- Ámbito geográfico: Honduras
- Divisa: HNL
- Costes indirectos: 3.00 %
- Gastos generales: 13.00 %
- Beneficio industrial: 6.00 %
- IVA: 15.00 %

## R Revestimientos

### RS Pisos

#### RSF Alfombras y felpudos

**RSF013** m² Felpudo textil.
Felpudo de rizos de vinilo entrelazados, color azul, espesor total 14 mm, uso interior y exterior, enrollable, instalado en cajeado de piso formado por foso de 14 mm de profundidad (no incluido en este precio). Incluso preparación de la superficie soporte.
Incluye: Preparación de la superficie soporte. Colocación del felpudo.
Criterio de medición de proyecto: Superficie medida según documentación gráfica de Proyecto.
Criterio de medición de obra: Se medirá la superficie realmente ejecutada según especificaciones de Proyecto.

| Código | Ud | Descripción | Rendimiento | Precio | Importe |
|---|---|---|---|---|---|
| mt18fet010a | m² | Felpudo de rizos de vinilo entrelazados, color azul, espesor total 14 mm, uso interior y exterior, enrollable, para instalar en cajeado de piso formado por foso de 14 mm de profundidad. (material) | 1.000 | 1127.56 | 1127.56 |
| mo027 | h | Instalador de moquetas y revestimientos textiles. (mano de obra) | 0.039 | 115.52 | 4.51 |
| mo065 | h | Ayudante de instalador de moquetas y revestimientos textiles. (mano de obra) | 0.039 | 86.35 | 3.37 |
| % | % | Herramienta menor | 2 % | 1135.44 | 22.71 |
|  |  | Costes directos |  |  | 1158.15 |
