# Revestimiento de piso industrial, sistema MasterTop 1200 Polykit "Master Builders Solutions"

- Propiedad del archivo: CYPE INGENIEROS, S.A.
- Formato: FIEBDC-3/2002
- Ámbito geográfico: Honduras
- Divisa: HNL
- Costes indirectos: 3.00 %
- Gastos generales: 13.00 %
- Beneficio industrial: 6.00 %
- IVA: 15.00 %

## R Revestimientos

### RS Pisos

#### RSI Sistemas de pisos industriales y decorativos

**RSI021** m² Revestimiento de piso industrial, sistema MasterTop 1200 Polykit "Master Builders Solutions".
Revestimiento de piso industrial, liso, con resistencia al deslizamiento baja, de 1,0 mm de espesor, realizado sobre base de concreto endurecido, con el sistema Mastertop 1210 Polykit "Master Builders Solutions", apto para estacionamientos, mediante la aplicación sucesiva de: capa base del mismo color que la capa de acabado, compuesta por una mezcla de resina epoxi incolora, MasterTop 1200 A4 "Master Builders Solutions", endurecedor y catalizador, MasterTop 1200 B4 "Master Builders Solutions", pigmento en pasta MasterTop X1 "Master Builders Solutions" y agregado de cuarzo natural, MasterTop F1 "Master Builders Solutions", con una proporción en peso 5,4:3:0,6:2, (0,5 kg/m²); y capa de acabado de color blanco RAL 1013, compuesta por una mezcla de resina epoxi incolora, MasterTop 1200 A4 "Master Builders Solutions", endurecedor y catalizador, MasterTop 1200 B4 "Master Builders Solutions", pigmento en pasta MasterTop X1 "Master Builders Solutions" y agregado de cuarzo natural, MasterTop F1 "Master Builders Solutions", con una proporción en peso 5,4:3:0,6:2, (0,5 kg/m²).
Incluye: Limpieza de la superficie soporte. Replanteo de las juntas y paños de trabajo. Aplicación de la capa base. Aplicación de la capa de acabado. Limpieza final del piso.
Criterio de medición de proyecto: Superficie medida en proyección horizontal, según documentación gráfica de Proyecto.
Criterio de medición de obra: Se medirá, en proyección horizontal, la superficie realmente ejecutada según especificaciones de Proyecto.
Criterio de valoración económica: El precio no incluye la superficie soporte ni la ejecución y el sellado de las juntas.

| Código | Ud | Descripción | Rendimiento | Precio | Importe |
|---|---|---|---|---|---|
| mt09bnc060a | kg | Resina epoxi incolora, MasterTop 1200 A4 "Master Builders Solutions", para sistemas de pisos. (material) | 0.491 | 247.30 | 121.42 |
| mt09bnc061a | kg | Endurecedor y catalizador, MasterTop 1200 B4 "Master Builders Solutions", para resina epoxi de aplicación en sistemas de pisos. (material) | 0.273 | 316.10 | 86.30 |
| mt09bnc062a | kg | Pigmento en pasta MasterTop X1 "Master Builders Solutions", para mezclar con el endurecedor de resina epoxi, de aplicación en sistemas de pisos. (material) | 0.055 | 993.50 | 54.64 |
| mt15bas130a | kg | Agregado de cuarzo natural, MasterTop F1 "Master Builders Solutions", de granulometría comprendida entre 0,18 y 0,3 mm, para utilizar como carga mineral en combinación con resinas epoxi o poliuretano. (material) | 0.182 | 33.10 | 6.02 |
| op00tal020 |  | Taladro con batidora. | 1.000 | 0.00 | 0.00 |
| mo121 | h | Oficial 1ª aplicador de pavimentos industriales. (mano de obra) | 0.325 | 80.96 | 26.31 |
| mo122 | h | Ayudante aplicador de pavimentos industriales. (mano de obra) | 0.325 | 60.43 | 19.64 |
| % | % | Herramienta menor | 2 % | 314.33 | 6.29 |
|  |  | Costes directos |  |  | 320.62 |
