# Contrazócalo de PVC para piso textil

- Propiedad del archivo: CYPE INGENIEROS, S.A.
- Formato: FIEBDC-3/2002
- Ámbito geográfico: Honduras
- Divisa: HNL
- Costes indirectos: 3.00 %
- Gastos generales: 13.00 %
- Beneficio industrial: 6.00 %
- IVA: 15.00 %

## R Revestimientos

### RS Pisos

#### RST Textiles (moquetas)

**RST100** m Contrazócalo de PVC para piso textil.
Zócalo de PVC con fibra dura, de 60 mm de altura, color a elegir. Colocación en obra: con adhesivo.
Incluye: Limpieza y preparación de la superficie soporte. Replanteo. Corte, colocación y fijación del zócalo.
Criterio de medición de proyecto: Longitud medida según documentación gráfica de Proyecto, sin incluir huecos de puertas. No se ha incrementado la medición por roturas y recortes, ya que en la descomposición se ha considerado un 5% más de piezas.
Criterio de medición de obra: Se medirá la longitud realmente ejecutada según especificaciones de Proyecto.

| Código | Ud | Descripción | Rendimiento | Precio | Importe |
|---|---|---|---|---|---|
| mt18dww010a | kg | Adhesivo de contacto a base de resina acrílica en dispersión acuosa, para piso de goma, caucho, linóleo, PVC, moqueta y textil. (material) | 0.050 | 141.33 | 7.07 |
| mt18rpv050a | m | Zócalo de PVC con fibra dura, de 60 mm de altura, color a elegir, suministrado en tramos de 2,55 m de longitud. (material) | 1.050 | 78.01 | 81.91 |
| mo027 | h | Instalador de moquetas y revestimientos textiles. (mano de obra) | 0.065 | 115.52 | 7.51 |
| % | % | Herramienta menor | 2 % | 96.49 | 1.93 |
|  |  | Costes directos |  |  | 98.42 |
