# Columna de escayola

- Propiedad del archivo: CYPE INGENIEROS, S.A.
- Formato: FIEBDC-3/2002
- Ámbito geográfico: Honduras
- Divisa: HNL
- Costes indirectos: 3.00 %
- Gastos generales: 13.00 %
- Beneficio industrial: 6.00 %
- IVA: 15.00 %

## R Revestimientos

### RT Cielos falsos en interiores

#### RTP Prefabricados de escayola

**RTP310** Ud Columna de escayola.
Columna de escayola, con fuste redondo y estriado y extremo superior partido, de 60 cm de altura total, base de 31x31 cm y fuste de 21,7 cm de diámetro, recibida con cola para escayola. Incluso accesorios de fijación.
Incluye: Replanteo de la pieza. Humectación de la base de fijación. Extendido de la cola. Colocación y rejuntado de la pieza.
Criterio de medición de proyecto: Número de unidades previstas, según documentación gráfica de Proyecto.
Criterio de medición de obra: Se medirá el número de unidades realmente colocadas según especificaciones de Proyecto.

| Código | Ud | Descripción | Rendimiento | Precio | Importe |
|---|---|---|---|---|---|
| mt12rea270aa | Ud | Columna de escayola, con fuste redondo y estriado y extremo superior partido, de 60 cm de altura total, base de 31x31 cm y fuste de 21,7 cm de diámetro. (material) | 1.050 | 2854.00 | 2996.70 |
| mt09eyc030 | kg | Cola para escayola. (material) | 0.210 | 8.65 | 1.82 |
| mo035 | h | Escayolista. (mano de obra) | 0.216 | 115.52 | 24.95 |
| % | % | Herramienta menor | 2 % | 3023.47 | 60.47 |
|  |  | Costes directos |  |  | 3083.94 |
